# GvA-Kaserne-Wärmeübergabestationen 2.BA
Angebotsaufforderung (GAEB 90, DA83)
Vergabenummer: FFO-B-30023914
Währung: EUR
Auftraggeber: Brandenburgischer Landesbetrieb für Liegenschaften und Bauen

## Zusätzlicher Text
Allgemeines

Für die Kalkulation besteht die Möglichkeit der Besichtigung der
Baustelle. Hierfür ist eine entsprechende Anfrage an die Vergabestelle
zu richten.

Zeitlich gestaffelte Montage in Teilabschnitten entsprechend des
Baufortschritts und der Baufreigabe berechtigen nicht zu
Nachforderungen. Ebenso sind mehrmalige Anfahrten und
eigenverantwortliche Abstimmungen mit anderen Baubeteiligten in die
Einheitspreise einzurechnen.

Es werden wöchentliche Bauberatungen durchgeführt, bei denen die
Teilnahme eines bevollmächtigten Vertreters
des AN gewährleistet werden muss.

## Zusätzlicher Text
Technische Erläuterungen

Die Bundesanstalt für Immobilienaufgaben (BImA) vertreten durch den
Brandenburgischen Landesbetrieb für Liegenschaften und Bauen (BLB) plant
die Erneuerung der Wärmeübergabestationen in den eigenen Objekten am
Standort General-von-Alvensleben-Kaserne, Karl-Liebknecht-Str. 36, 03046
Cottbus. Die Arbeiten sind in 2 Bauabschnitten geplant:

1. BAHäuser 1, 2, 3, 8/9 in 2025
2. BAHäuser 10, 12, 14, (15), 16 in 2026

Der 1. BA wurde realisiert. Das nachfolgende LV enthält die Leistungen
des 2. BA.

Haus 10

Der Technikraum im Keller des Hauses 10 ist über eine hofseitige
Außentreppe von außen zugänglich.

Im Objekt ist eine indirekte Fernwärmekompaktstation auf Standrahmen mit
einem statischen Heizkreis vorhanden. Diese Station ist 29 Jahre alt und
versorgt das Haus 10 mit Wärme. Die vorhandene Station wird durch eine
den aktuellen Regeln der Technik entsprechende indirekte
Wärmeübergabestation ersetzt.

Nach den aktuellen technischen Anschlussbedingungen der Stadtwerke
Cottbus werden bei Austausch oder Umschluss bei bestehender
Heizungsanlage primärseitige Rücklauftemperaturen von kleiner/gleich
52°C gefordert. Die bestehende Anlage ist gemäß Typenschild der
Bestands-HAST aber mit einer sekundärseitigen Systemtemperatur von
80/60°C ausgelegt, so dass die Einhaltung dieser Forderung nur
eingeschränkt möglich ist. Die Auslegung der HAST erfolgt deshalb auf
95/62°C primär und 80/60°C sekundär. Während des Betriebes der neuen
HAST wird sich der Nutzer durch kontinuierliches absenken der Fahrkurve
und Beobachtung der Auswirkungen an die minimal möglichen
Systemtemperaturen heranzutasten.

Die Station ist vor der Demontage in Abstimmung mit dem Nutzer außer
Betrieb zu nehmen und freizuschalten. Das Ablassen der Anlage ist auf
das notwendige Maß zu beschränken.

Der Wärmezähler auf der Primärseite und der Mengenbegrenzer sind
Eigentum der SWC. Vor Beginn der Demontage ist mit den Stadtwerken
Cottbus der Umgang mit diesen Bauteilen bezüglich Demontage und
Rückführung zu klären. Vor der Demontage sind die Zählerstände
aktenkundig zu erfassen und zu verteilen.

Als erstes ist an der Station (vollständig) und den angeschlossenen
Leitungen (Umfang nach Erfordernis) die blechummantelte Dämmung zu
entfernen. Da die Analyse des Dämmmaterials ergeben hat, dass die
verwendete Mineralwolle lungengängige Fasern enthält, sind diese
Arbeiten mit den im LV beschriebenen Schutzvorkehrungen auszuführen.
Anschließend sind die Leitungen stationsnah zu trennen. Primärseitig
bilden die Armaturen des Fernwärmeanschlusses die Leistungsgrenze.

Auf der Sekundärseite sind die Rohrleitungen so nahe wie möglich an der
Station zu trennen. Der Wärmezähler auf der Sekundärseite ist Eigentum
des Nutzers. Sollte dieser demontiert / zwischengelagert / montiert
werden müssen, erfolgt dies durch den Nutzer. Für den AN besteht
diesbezüglich Koordnierungspflicht.

Das MAG ist an die BImA zu übergeben.

Der vorhandene Schaltschrank und die Verkabelung der HAST sind zu
demontieren und zu entsorgen. Vorher ist zu prüfen, ob über den
vorhandenen Schaltschrank noch andere technische Einrichtungen als die
HAST geregelt werden. Sollte dies der Fall sein, ist vor Beginn der
Demontage das weitere Vorgehen mit dem Nutzer und dem Bauüberwacher
abzustimmen. Grundsätzlich sind nur Kabel zwischen Schaltschrank und
HAST zu demontieren/entsorgen. Die Demontage von Kabeln zu anderen
technischen Einrichtungen gehört nicht zum Leistungsumfang.

Die neue Regelung ist Bestandteil der neuen Station. Der Regler muss die
Aufschaltung des Wärmezählers der Stadtwerke über eine
M-Bus-Schnittstelle und die spätere Anbindung an einen Leitrechner über
Mod-Bus TCP ermöglichen.

Die Zuwegung zum Technikraum weist eingeschränkte Platzverhältnisse auf.
Ob dies eine Lieferung der neuen Station in mehreren Modulen
erforderlich macht, ist durch eine Vorortbesichtigung zu ermitteln. Wenn
mehrere Module erforderlich sind, sind diese mit steckfertiger
Verkabelung zu liefern.

Haus 12

Der Technikraum im Erdgeschoss des Hauses 12 ist auf kurzem Weg von
außen zugänglich.

Im Objekt ist eine indirekte Fernwärmekompaktstation auf Standrahmen mit
einem statischen Heizkreis vorhanden. Diese Station ist 29 Jahre alt und
versorgt das Haus 12 mit Wärme. Die vorhandene Station wird durch eine
den aktuellen Regeln der Technik entsprechende indirekte
Wärmeübergabestation ersetzt.

Nach den aktuellen technischen Anschlussbedingungen der Stadtwerke
Cottbus werden bei Austausch oder Umschluss bei bestehender
Heizungsanlage primärseitige Rücklauftemperaturen von kleiner/gleich
52°C gefordert. Die bestehende Anlage ist gemäß Typenschild der
Bestands-HAST aber mit einer sekundärseitigen Systemtemperatur von
80/60°C ausgelegt, so dass die Einhaltung dieser Forderung nur
eingeschränkt möglich ist. Die Auslegung der HAST erfolgt deshalb auf
95/62°C primär und 80/60°C sekundär. Während des Betriebes der neuen
HAST wird sich der Nutzer durch kontinuierliches absenken der Fahrkurve
und Beobachtung der Auswirkungen an die minimal möglichen
Systemtemperaturen heranzutasten.

Die Station ist vor der Demontage in Abstimmung mit dem Nutzer außer
Betrieb zu nehmen und freizuschalten. Das Ablassen der Anlage ist auf
das notwendige Maß zu beschränken.

Der Wärmezähler auf der Primärseite und der Mengenbegrenzer sind
Eigentum der SWC. Vor Beginn der Demontage ist mit den Stadtwerken
Cottbus der Umgang mit diesen Bauteilen bezüglich Demontage und
Rückführung zu klären. Vor der Demontage sind die Zählerstände
aktenkundig zu erfassen und zu verteilen.

Als erstes ist an der Station (vollständig) und den angeschlossenen
Leitungen (Umfang nach Erfordernis) die blechummantelte Dämmung zu
entfernen. Da die Analyse des Dämmmaterials ergeben hat, dass die
verwendete Mineralwolle lungengängige Fasern enthält, sind diese
Arbeiten mit den im LV beschriebenen Schutzvorkehrungen auszuführen.
Anschließend sind die Leitungen stationsnah zu trennen. Primärseitig
bilden die Armaturen des Fernwärmeanschlusses die Leistungsgrenze.

Auf der Sekundärseite sind die Rohrleitungen so nahe wie möglich an der
Station zu trennen. Der Wärmezähler auf der Primärseite ist Eigentum des
Nutzers. Sollte dieser demontiert / zwischengelagert / montiert werden
müssen, erfolgt dies durch den Nutzer. Für den AN besteht diesbezüglich
Koordnierungspflicht.

Das MAG und die Heizkreispumpe sind an das BImA zu übergeben.

Der vorhandene Schaltschrank und die Verkabelung der HAST sind zu
demontieren und zu entsorgen. Vorher ist zu prüfen, ob über den
vorhandenen Schaltschrank noch andere technische Einrichtungen als die
HAST geregelt werden. Sollte dies der Fall sein, ist vor Beginn der
Demontage das weitere Vorgehen mit dem Nutzer und dem Bauüberwacher
abzustimmen. Grundsätzlich sind nur Kabel zwischen Schaltschrank und
HAST zu demontieren/entsorgen. Die Demontage von Kabeln zu anderen
technischen Einrichtungen gehört nicht zum Leistungsumfang.

Die neue Regelung ist Bestandteil der neuen Station. Der Regler muss die
Aufschaltung des Wärmezählers der Stadtwerke über eine
M-Bus-Schnittstelle und die spätere Anbindung an einen Leitrechner über
Mod-Bus TCP ermöglichen.

Die Zuwegung zum Technikraum weist eingeschränkte Platzverhältnisse auf.
Ob dies eine Lieferung der neuen Station in mehreren Modulen
erforderlich macht, ist durch eine Vorortbesichtigung zu ermitteln. Wenn
mehrere Module erforderlich sind, sind diese mit steckfertiger
Verkabelung zu liefern.

Haus 14

Das Gebäude wird vom Zoll genutzt und ist nur in der Zeit von 07.00 bis
16.00 Uhr in Anwesenheit eines Vertreters des BImA zugänglich!
Zusätzlich sind die Monteure namentlich zu benennen und anzumelden.

Der Technikraum im Keller des Hauses 14 ist nicht direkt von außen
zugänglich. Der Weg führt über eine Außentür und Flure im EG, das
Treppenhaus und Kellergänge.

Im Objekt ist ein Heizkreis mit Mischer vorhanden. Dieser Heizkreis ist
über eine gemeinsame innere Erschließung für die Häuser 14 und 15 mit
der Station im Haus 16 verbunden.. Die vorhandene Technik wird ersetzt.
Dafür ist auf Grund der örtlichen Verhältnisse (siehe Foto des
Heizkreises vor der Pos. Demontage Heizkreis) zwingend ein Aufmaß und
der Zusammenbau der Komponenenten vor Ort erforderlich.

Die vorhandene Technik ist vor der Demontage in Abstimmung mit dem
Nutzer außer Betrieb zu nehmen und freizuschalten. Das Ablassen der
Anlage ist dabei auf das notwendige Maß zu beschränken.

Auf der Sekundärseite sind 2 Wärmezähler vorhanden. Der ältere näher am
Heizkreis befindliche Zähler ist ersatzlos zu demontieren und zu
entsorgen. Der neuere Zähler befindet sich im Eigentum des Nutzers und
sollte von der Baumaßnahme nicht tangiert werden. Sollte dieser Zähler
dennoch demontiert / zwischengelagert / montiert werden müssen, erfolgt
dies durch den Nutzer. Für den AN besteht diesbezüglich
Koordnierungspflicht

Als erstes ist an der vorhandenen Technik und den angeschlossenen
Leitungen im erforderlichen Umfang die blechummantelte Dämmung zu
entfernen. Da die Analyse des Dämmmaterials ergeben hat, dass die
verwendete Mineralwolle lungengängige Fasern enthält, sind diese
Arbeiten mit den im LV beschriebenen Schutzvorkehrungen auszuführen.

Auf der Ausgangsseite sind die Rohrleitungen so nahe wie möglich an der
Pumpengruppe zu trennen. Auf der Eingangsseite bilden die vorhanden
Flanscharmaturen die Leistungsgrenze.

Der vorhandene Schaltschrank und die Verkabelung der HAST sind zu
demontieren und zu entsorgen. Vorher ist zu prüfen, ob über den
vorhandenen Schaltschrank noch andere technische Einrichtungen als die
HAST geregelt werden. Sollte dies der Fall sein, ist vor Beginn der
Demontage das weitere Vorgehen mit dem Nutzer und dem Bauüberwacher
abzustimmen. Grundsätzlich sind nur Kabel zwischen Schaltschrank und
HAST zu demontieren/entsorgen. Die Demontage von Kabeln zu anderen
technischen Einrichtungen gehört nicht zum Leistungsumfang.

Das MAG, die Heizkreispumpe und der Regler sind an das BImA zu
übergeben.

Die neue Regelung ist Bestandteil der neuen Station. Der Regler muss die
Aufschaltung des Wärmezählers der Stadtwerke über eine
M-Bus-Schnittstelle und die spätere Anbindung an einen Leitrechner über
Mod-Bus TCP ermöglichen.

Haus 15

Das Gebäude wird vom Zoll genutzt und ist nur in der Zeit von 07.00 bis
16.00 Uhr in Anwesenheit eines Vertreters des BImA zugänglich!
Zusätzlich sind die Monteure namentlich zu benennen und anzumelden.

Der Technikraum im Keller des Hauses 15 ist nicht direkt von außen
zugänglich. Der Weg führt über eine Außentür, das Treppenhaus und einen
Kellergang.

Im Objekt ist ein Verteiler mit 3 Heizkreisen vorhanden. Dieser
Verteiler ist über eine gemeinsame innere Erschließung für die Häuser 14
und 15 mit der Station im Haus 16 verbunden. Die vorhandene Technik
wurde bereits erneuert. Am Eintritt der Erschließung in den Technikraum
und auf dem Verteiler sind die Erschließungsleitungen absperrbar. Um
einen Abgleich der Häuser 14 und 15 untereinander zu ermöglichen, ist in
den Rücklauf vor dem Verteiler ein Differenzdruckregler mit
Volumenstrombegrenzung (DDR/VSB)einzubauen. Der vorhandene Wärmezähler
ist dafür zu demontieren und zu entsorgen. Die anzubietende Leistung
versteht sich als Komplettleistung bestehend aus:
- den notwendigen Abstimmungen mit dem BImA
- Außerbetriebnahme der Heizkreise auf dem Verteiler
- absperren der Erschließungsleitungen am Eintritt in den Raum und auf
dem Verteiler
- entleeren des abgesperrten Abschnitts
- entfernen der Blechummantelung und abisolieren der Leitungen
- Demontage und Entsorgung des vorhandenen alten Wärmezählers
- trennen der Leitungen
- liefern und einsetzen des DDR/VSB und des T-Stücks mit Messstutzen in
die Bestandsleitungen aus Stahlrohr DN 50 incl. aller dafür
erforderlichen Form- und Verbindungsstücke
- Abschnitt spülen, füllen, abdrücken und entlüften
- Wiederherstellung der Isolierung und Blechummantelung
. Inbetriebnahme der Heizkreise auf dem Verteiler
- einstellen des DDR/VSB

Haus 16

Der Technikraum im Keller des Hauses 16 ist über eine hofseitige
Außentreppe und einen Kellergang von außen zugänglich.

Im Objekt ist eine indirekte Fernwärmekompaktstation auf Standrahmen mit
2 Heizkreisen vorhanden. Diese Station versorgt die Häuser 14, 15 und 16
mit Wärme. Das Haus 16 wird über einen Heizkreis und die Häuser 14 und
15 über den zweiten Heizkreis der Station und eine innere Erschließung
versorgt. An dem Heizkreis Erschließung hängt auch die Lüftung des
Hauses 16.

Die vorhandene Station wird durch eine den aktuellen Regeln der Technik
entsprechende indirekte Wärmeübergabestation ersetzt. Dabei ist das
aktuelle Parameterblatt "WÜST Kaserne von Alvensleben" der Stadtwerke
Cottbus (SWC) zu beachten.

Die Station ist vor der Demontage in Abstimmung mit dem Nutzer außer
Betrieb zu nehmen und freizuschalten. Das Ablassen der Anlage ist dabei
auf das notwendige Maß zu beschränken.

Der Wärmezähler auf der Primärseite, der Mengenbegrenzer und der Zähler
der Füllstrecke sind Eigentum der SWC. Vor Beginn der Demontage ist mit
den Stadtwerken Cottbus der Umgang mit diesen Bauteilen bezüglich
Demontage und Rückführung zu klären. Vor der Demontage sind die
Zählerstände aktenkundig zu erfassen und zu verteilen.

Als erstes ist an der Station (vollständig) und den angeschlossenen
Leitungen (Umfang nach Erfordernis) die blechummantelte Dämmung zu
entfernen. Da die Analyse des Dämmmaterials ergeben hat, dass die
verwendete Mineralwolle lungengängige Fasern enthält, sind diese
Arbeiten mit den im LV beschriebenen Schutzvorkehrungen auszuführen.
Anschließend sind die Leitungen zu trennen. Auf der Sekundärseite sind
vorzugsweise die vorhandenen ausgangsseitigen Absperrarmaturen der
Heizkreise als Leistungsgrenze  zu nutzen. Primärseitig sind die
Leitungen am Dimensionswechsel in der Senkrechten zu trennen.

Die Wärmezähler auf der Sekundärseite sind Eigentum des Nutzers. Sollten
diese demontiert / zwischengelagert / montiert werden müssen, erfolgt
dies durch den Nutzer. Für den AN besteht diesbezüglich
Koordnierungspflicht.

Der vorhandene Schaltschrank und die Verkabelung der HAST sind zu
demontieren und zu entsorgen. Vorher ist zu prüfen, ob über den
vorhandenen Schaltschrank noch andere technische Einrichtungen als die
HAST geregelt werden. Sollte dies der Fall sein, ist vor Beginn der
Demontage das weitere Vorgehen mit dem Nutzer und dem Bauüberwacher
abzustimmen. Grundsätzlich sind nur Kabel zwischen Schaltschrank und
HAST zu demontieren/entsorgen. Die Demontage von Kabeln zu anderen
technischen Einrichtungen gehört nicht zum Leistungsumfang.

Das MAG, die Heizkreispumpen, der Regler und die Temperaturfühler mit
Gehäuse sind an das BImA zu übergeben.

Die neue Regelung ist Bestandteil der neuen Station. Der Regler muss die
Aufschaltung des Wärmezählers der Stadtwerke über eine
M-Bus-Schnittstelle und die spätere Anbindung an einen Leitrechner über
Mod-Bus TCP ermöglichen.

Die Zuwegung zum Technikraum weist eingeschränkte Platzverhältnisse auf.
Ob dies eine Lieferung der neuen Station in mehreren Modulen
erforderlich macht, ist durch eine Vorortbesichtigung zu ermitteln. Wenn
mehrere Module erforderlich sind, sind diese mit steckfertiger
Verkabelung zu liefern.

Allgemeines

Die Nenndruckstufe auf der Primärseite beträgt 10 bar und auf der
Sekundärseite 6 bar.

Als Rohrmaterial kommt nahtloses schwarzes Stahlrohr mit Schweiß-
und/oder Pressfittings zum Einsatz.

Alle verlegten Leitungen werden nach GEG gedämmt und gemäß DIN 2404
farblich gekennzeichnet bzw. mit Bezeichnungsschildern versehen. Als
Dämmmaterial kommen alukaschierte Mineralwolle-Rohrschalen zum Einsatz.
Die gedämmten Leitungen erhalten zusätzlich eine Ummantelung aus
Stahlblech.

Die Befüllung der Heizungsanlagen darf nur mit aufbereitetem Wasser aus
dem Netz des Fernwärmelieferers erfolgen. Der Befüllzeitraum ist mit dem
Fernwärmelieferer abzustimmen.

Derzeit existiert keine liegenschaftsbezogene GA. Das BImA wünscht
dennoch eine Visualisierung der einzelnen Stationen mit der Möglichkeit,
sich diese Browser basiert anschauen zu können. Der Hersteller des
Reglers muss deshalb eine Cloud basierte Anlagenüberwachung möglich
machen können. Die erforderlichen Internetanschlüsse für die Regler
werden incl. der Router durch den Nutzer zur Verfügung gestellt.

## Erneuerung Wärmestationen 2. BA
Datum: 12.03.26

### 01 Allgemeines

#### 01.01 Baustelleinrichtung

**01.01.0010 Baustelleneinrichtung gemäß Arbeitsstättenverordnung**
Baustelleneinrichtung gem. Arbeitsstättenverordnung

Baustelleneinrichtung einschließlich Trocken-WC für
bauausführendes Unternehmen errichten/aufstellen,
vorhalten, über die gesamte Bauzeit betreiben und
beräumen einschließlich aller Nebenleistungen

Baustelleneinrichtung:
- 1 Stück Frühstücks-/Umkleidecontainer,
Waschgelegenheit
- 1 Stück WC für bauausführendes Unternehmen
einschließlich aller Nebenkosten (z. B.
Anschlussleitungen)

Hinweis. Der Auftraggeber stellt Medienanschlüsse für
Strom und Wasser zur Verfügung.

Die Containerausstattung und Anzahl hat in Anlehnung an
die Arbeitsstättenverordnung zu erfolgen, d.h. hier
sind alle Aufwendungen zu kalkulieren, die aufgrund der
Arbeitnehmeranzahl erforderlich werden.

Bestandteil der Baustelleneinrichtung sind weitere
Elemente:
* Liefern von Erste-Hilfe-Material, Rettungsgeräten und
-transportmitteln in ausreichender Anzahl laut
behördlichen Vorschriften einschließlich aller Kosten
(Prüfgebühren etc.)

1 Stück Frühstücks-/Umkleidecontainer gestellen,
vorhalten und beräumen
1 Stück Trocken WC gestellen, vorhalten und beräumen
Menge: 1,000 St

**01.01.0020 Baustelleneinrichtung gemäß TRGS 521**
Baustelleneinrichtung gemäß TRGS 521

Schwarz-/Weiß-Anlage für bauausführendes Unternehmen
errichten/aufstellen, vorhalten, über die gesamte
Bauzeit betreiben und beräumen einschließlich aller
Nebenleistungen

Baustelleneinrichtung, wie beschrieben:
- 1 Stück Schwarz-/Weißanlage für bauausführendes
Unternehmen einschließlich aller Nebenkosten (z. B.
Anschlussleitungen)

Hinweis. Der Auftraggeber stellt Medienanschlüsse für
Strom und Wasser zur Verfügung. Falls weitere
Medien/Tanks usw. benötigt werden, ist dies in den EP
einzukalkulieren.
Menge: 1,000 St

**01.01.0030 Erstellung Gefährdungsbeurteilungen und BA**
Erstellung Gefährdungsbeurteilungen und
Betriebsanweisungen

Durch den AN sind eigene Gefährdungsbeurteilungen mit
entsprechenden Betriebsanweisungen und Arbeitsplänen
für alle 4 Arbeitsbereiche (Haus 10, 12, 14, 16) zu
erarbeiten.
Menge: 1,000 PSCH

**01.01.0040 Baustelleneinrichtung, Bauzaun**
Bauzaun liefern, aufstellen, vorhalten, umsetzen,
betreiben über die gesamte Bauzeit und beräumen
einschließlich aller Nebenleistungen

* Bauzaun aus verzinkten Gitterelementen mit
Betonsockeln einschließlich Schlössern
Zaunhöhe: 2,00 m

Vorgenannter Bauzaun ist für die Dauer der Maßnahme
gegen Ausheben zu sichern (Schlösser oder Schellen).
Die Gestellung dieser gehört zum Leistungsumfang.
Menge: 25,000 lfdm

**01.01.0050 Abschottungen zu Arbeitsbereichen/Schleusen Haus 10**
Abschottungen zu Arbeitsbereichen/Schleusen

Gestellung, Vorhaltung, Umsetzung und Beräumung von
staubdichten Abschottungen einschließlich
Unterkonstruktion für die Bearbeitung im Haus 10 nach
Wahl des AN einschließlich aller Nebenleistungen.

Umlaufende Anschlüsse an angrenzenden Wänden und Decken
sowie alle Stoßstellen sind abzudichten.

Die maximale Raumhöhe beträgt 3,00 m. Die Abrechnung
erfolgt über m². Die Lage der Abschottungen ist im
Vorfeld der Aufstellung mit dem Auftraggeber (AG) bzw.
mit der Bauüberwachung (BÜ) abzustimmen.
Menge: 5,000 m²

**01.01.0060 Abschottungen zu Arbeitsbereichen/Schleusen Haus 12**
Abschottungen zu Arbeitsbereichen/Schleusen

Gestellung, Vorhaltung, Umsetzung und Beräumung von
staubdichten Abschottungen einschließlich
Unterkonstruktion für die Bearbeitung im Haus 12 nach
Wahl des AN einschließlich aller Nebenleistungen.

Umlaufende Anschlüsse an angrenzenden Wänden und Decken
sowie alle Stoßstellen sind abzudichten.

Die maximale Raumhöhe beträgt 3,00 m. Die Abrechnung
erfolgt über m². Die Lage der Abschottungen ist im
Vorfeld der Aufstellung mit dem Auftraggeber (AG) bzw.
mit der Bauüberwachung (BÜ) abzustimmen.
Menge: 10,000 m²

**01.01.0070 Abschottungen zu Arbeitsbereichen/Schleusen Haus 14**
Abschottungen zu Arbeitsbereichen/Schleusen

Gestellung, Vorhaltung, Umsetzung und Beräumung von
staubdichten Abschottungen einschließlich
Unterkonstruktion für die Bearbeitung im Haus 14 nach
Wahl des AN einschließlich aller Nebenleistungen.

Umlaufende Anschlüsse an angrenzenden Wänden und Decken
sowie alle Stoßstellen sind abzudichten.

Die maximale Raumhöhe beträgt 3,00 m. Die Abrechnung
erfolgt über m². Die Lage der Abschottungen ist im
Vorfeld der Aufstellung mit dem Auftraggeber (AG) bzw.
mit der Bauüberwachung (BÜ) abzustimmen.
Menge: 20,000 m²

**01.01.0080 Abschottungen zu Arbeitsbereichen/Schleusen Haus 16**
Abschottungen zu Arbeitsbereichen/Schleusen

Gestellung, Vorhaltung, Umsetzung und Beräumung von
staubdichten Abschottungen einschließlich
Unterkonstruktion für die Bearbeitung im Haus 16 nach
Wahl des AN einschließlich aller Nebenleistungen.

Umlaufende Anschlüsse an angrenzenden Wänden und Decken
sowie alle Stoßstellen sind abzudichten.

Die maximale Raumhöhe beträgt 3,00 m. Die Abrechnung
erfolgt über m². Die Lage der Abschottungen ist im
Vorfeld der Aufstellung mit dem Auftraggeber (AG) bzw.
mit der Bauüberwachung (BÜ) abzustimmen.
Menge: 20,000 m²

**01.01.0090 Freigabe**
Freigabe Arbeitsbereiche gemäß TRGS 521 in
Protokollform.

Die Vergütung erfolgt als Pauschale.
Menge: 4,000 St

#### 01.02 Außentemperatur-Messwertgeber

*Hinweis*
Die Außentemperaturfühler und deren Verkabelung sind
nur zu erneuern, wenn deren Weiterverwendung nicht
sinnvoll erscheint. Dazu ist vor der Demontage mit dem
Bauüberwacher und dem Nutzer Rücksprache zu halten.

**01.02.0010 Verkabelung Aussentemperaturfühler**
Verkabelung Aussentemperaturfühler
Anschluß Systemzuleitung bis 4x2x0,8, geschützte
Leitungsführung, einschl. des erforderlichen
Verlegesystems.
Menge: 50,000 m

**01.02.0020 Bohrungen Kappendecke für Verkabelung Aussentemperaturfühler**
Bohrungen für Verkabelung Aussentemperaturfühler
Bohrungen in Kappendecke
einschl. Verschluss nach Kabelverlegung.
Menge: 2,000 St

**01.02.0030 Bohrungen Innenwand für Verkabelung Aussentemperaturfühler**
Bohrungen für Verkabelung Aussentemperaturfühler
Bohrungen in Innenwänden (Mauerwerk)
Wandstärke: bis 450 mm
einschl. Verschluss nach Kabelverlegung.
Menge: 2,000 St

**01.02.0040 Bohrung Außenwandwand für Verkabelung Aussentemperaturfühler**
Bohrung für Verkabelung Aussentemperaturfühler
Bohrung in Außenwand (Mauerwerk, mehrschalig)
Wandstärke: bis 700 mm
einschl. Verschluss nach Kabelverlegung.
Menge: 2,000 St

**01.02.0050 Außentemperatur-Messwertgeber**
Außentemperatur-Messwertgeber passend zum
Regelungsfabrikat, Kunststoffgehäuse für Wandaufbau,
Montagehöhe über OK Gelände mind. 2,5 m
Menge: 2,000 St

**01.02.0060 Sonnenschutzkappe Außentemperatur-Messwertgeber**
Menge: 2,000 St

#### 01.03 Sonstiges

**01.03.0010 Profilstahlkonstruktion**
Profilstahlkonstruktion für Sonderkonstruktionen, als
Stütz-, Hänge- und Tragkonstruktion,
korrisionsgeschützt, einschl. Befestigungsmaterial,
Abrechnung nach Einheitsgewichten und detailliertem
Aufmaß.

Hinweis: Gewindestangen kürzer als 1,0 m,
Pendelaufhänger, Rohrschellen und Kleinteile, wie z.B.
Muttern, Muffen, Hammerkopfbefestigungen,
Unterlegscheiben, Nippel, Schrauben und Dübel sind in
den Rohrpositionen als allgemeines Befestigungsmaterial
mit einzukalkulieren.
Menge: 50,000 kg

**01.03.0020 Revisionsunterlagen**
Anfertigen von Revisionsunterlagen

Technische Unterlagen, bestehend aus
Anlagenbeschreibungen, Bedienungs- und
Wartungsanleitungen sowie Abnahme- und Meßprotokollen
sind in Mappen geordnet mit Inhaltsangabe zur Übergabe
an den AG zu übergeben.

Unterlagen in DIN A4 Ordner geheftet bestehend aus:
  - digital revidierte Ausführungspläne wie Grundrisse
  Schaltschema usw. (farbig)
  - Betriebs- und Wartungsanweisung
  - Techn. Unterlagen der Hersteller aller Einbauteile
  - Ersatzteillisten
  - Fachunternehmererklärungen des AN sowie aller Sub-
  Unternehmen,
  - Protokolle über Druckproben, Einregulierung und
  Messungen
  - Kopien behördlicher Prüfbescheinigungen und
  Werkstatteste
  - Nachweis über die Einweisung des Bedienpersonals

Folgende Unterlagen sind getrennt nach Stationen zu
übergeben:
 - Technische Stationsdaten und Typenschild
 - R&I-Schema incl. Bauteilliste
 - MSR-Schaltplan
 - Konfiguration des Reglers
 - Spül- und Druckprotokolle primär und sekundär
 - Einweisungsprotokoll
 - Konformitätserklärung

Folgende Unterlagen sind sofern auf alle Stationen
zutreffend einfach zu übergeben:
 - Betriebs- und Wartungsanweisungen
 - Hersteller-Unterlagen und Datenblätter
 - Fachunternehmererklärung

Die stationsspezifischen Unterlagen können in einem
Ordner mit Inhaltsverzeichnis und beschrifteten
Trennblättern zusammengefasst übergeben werden. Die auf
alle Stationen zutreffenden Unterlagen sind in einem
separaten Ordner zu übergeben.
Menge: 1,000 St

**01.03.0030 Revisionsunterlagen auf Datenträger**
Anfertigung der Revisionsunterlagen auf Datenträger im
pdf-Format in strukturierter Form bestehend aus:

- Anlagenbeschreibungen,
- Bedienungs- und Wartungsanleitungen,
- Techn. Unterlagen der Hersteller aller Einbauteile,
- Ersatzteillisten,
- Fachunternehmererklärungen des AN sowie aller
Sub-Unternehmen,
- Protokolle über Druckproben, Einregulierung und
Messungen,
- Kopien behördlicher Prüfbescheinigungen und
Werkstatteste,
- Nachweis über die Einweisung des Bedienpersonals
- Alle Zeichnungen im Auto-CAD Format (*.dwg) und als
allgemeines CAD-Übergabeformat (*.dxf) sowie als pdf
(aus der dwg erstellt!)
Menge: 1,000 St

### 02 Haus 10

#### 02.01 Demontage

*Hinweis*
Alle Arbeiten haben nach den
Unfallverhütungsvorschriften zu erfolgen. Dabei sind
die Vereinbarungen mit dem eigenen Sachversicherer zu
beachten. (d.h.u.a. Beistellung von Brandposten
einschl. Nachkontrollen sowie Brandschutzvorkehrungen).
Sämtliche Dübel, Schrauben und Konsolen der Altanlagen
sind vollständig zu demontieren.

In die nachstehenden Positionen sind folgende
Leistungen einzukalkulieren:
- Demontieren
- Trennen und Sortieren
- Transport der demontierten Materialien bis zum
Container
- im Container des AN lagern
- auf LKW laden

Die Demontage aller Anlagenteile versteht sich als
Komplettleistung und beinhaltet auch das Entfernen
aller zur Gesamtanlage gehörenden Teile wie:
- Rohrhalterungen und Profilstahlkonstruktionen aller
Art
- Dübel und sonstige Befestigungsmaterialien
- Dämmung
- Abklemmen von elektrischen Anschlüssen
- jegliche Mess-, Steuer- und Regelungstechnik

Alle Arbeiten, bei denen der Ausführende in Kontakt mit
als gefährlich eingestuften Materialien kommt bzw.
kommen kann, sind in Schutzkleidung gemäß TRGS 521
auszuführen!

Die Position Demontage von Kabeln verschiedener
Dimensionen incl. Verlegesystem umfasst nur Kabel
zwischen Schaltschrank und HAST. Die Demontage von
Kabeln zu anderen technischen Einrichtungen gehört
nicht zum Leistungsumfang. Vor Beginn der Demontage ist
zu prüfen, ob über den Schaltschrank auch andere
technische Einrichtungen geregelt werden. Sollte dies
der Fall sein, ist vor Beginn der Demontage das weitere
Vorgehen mit dem Nutzer und dem Bauüberwacher
abzustimmen.

**02.01.0010 Zählerstände HAST dokumentieren und verteilen**
Zählerstand der HAST (Wärmemengenzähler) erfassen, mit
Ablesedatum dokumentieren und schriftlich an BImA und
Bauüberwachung verteilen.
Menge: 1,000 PSCH

**02.01.0020 HAST außer Betrieb nehmen**
HAST in Abstimmung mit dem BImA außer Betrieb nehmen
und freischalten.
Menge: 1,000 PSCH

**02.01.0030 Anlage entleeren**
Anlage für die Durchführung der Demontage entleeren.
Menge: 1,000 PSCH

**02.01.0040 Entfernen der Blechummantelung**
Entfernen der Blechummantelung an gedämmten
Rohrleitungen und Armaturen bis DN 32
im Technikraum im UG

Ausführung in Schutzkleidung gemäß TRGS 521!
Menge: 12,000 m

**02.01.0050 Entfernen der Rohrleitungsdämmung**
Entfernen der Rohrleitungsdämmungen
Dämmung aus Mineralwolle mit lungengängigen Fasern der
Kategorie 1B* gemäß TRGS 905, Einstufung als
gefährlicher Abfall, Rückbau unter Einhaltung und
Umsetzung der TRGS 521 an Rohrleitungen aus Stahlrohr
und Armaturen bis DN 32, Dämmdicke bis 30 mm,
im Technikraum im UG

Ausführung in Schutzkleidung gemäß TRGS 521!

Getrennte Aufnahme entsprechend den erforderlichen
Sicherheitsvorkehrungen, insbesondere der TRGS 521,
selektive Entfernung von den übrigen Abfallarten,
Verpacken, getrennte Bereitstellung zur Entsorgung,
vorzugsweise in Big Bags. Das Gestellen der Big Bags
ist Leistungsbestandteil.
Menge: 12,000 m

**02.01.0060 Abstimmung mit den Stadtwerken Cottbus**
Abstimmung mit den Stadtwerken Cottbus bezüglich
Demontage und Rückführung folgender Bauteile der
Station:
- Wärmemengenzähler
- Mengenbegrenzer
Menge: 1,000 PSCH

**02.01.0070 Demontage Fernwärmekompaktstation**
Demontage der indirekten Fernwärmekompaktstation
FERROLI FWC 60-1, Baujahr 1997, bestehend aus:
- Primärmodul DN32/25
- Wärmetauscher
- Sekundärmodul DN 25
- Heizkreis DN 32 ohne Mischer
Station auf Standrahmen
Leermasse 150 kg
im Technikraum im UG
Demontage einschl. aller Heizleitungen, Ventile,
Einbauten (wie z.B. Schlammfänger, Luftgefäße,
Manometer, Thermometer, Pumpen, Regelventile, Schilder)
und dergl..
Der Wärmemengenzähler und der Mengenbegrenzer sind
Eigentum der Stadtwerke Cottbus! Vor der Demontage ist
mit den Stadtwerken Cottbus der Umgang mit diesen
Bauteilen zu klären (siehe Vorposition)!
Menge: 1,000 St

**02.01.0080 Demontage MAG**
Demontage MAG 80 l incl. Anschlussleitung und
Kappenventil
im Technikraum im UG.

Übergabe des MAG an die BImA!
Menge: 1,000 St

**02.01.0090 Demontage von Heizleitungen bis DN 32**
Demontage von Heizleitungen, Ventilen, Einbauten (wie
z.B. Schlammfänger, Luftgefäße, Schilder) und dergl.,
die nicht Bestandteil der Fernwärmekompaktstation sind,
entfernen durch Lösen der Aufhängungen, trennen mit
Schweißbrenner bzw. Trennschleifer, in Bereichen mit zu
schützenden Inventaren sind Abdeckungen und die
Demontage mit Handsägen zu kalkulieren. Alle
Abhängungen, Tragkonstruktionen, Bestandsinstallationen
sind vollständig zu entfernen.
Arbeitshöhe über Fußboden bis 3,50 m,
Rohrleitungen aus Stahlrohr geschweißt bis DN 32
im Technikraum im UG
Menge: 8,000 m

**02.01.0100 Demontage Schaltschrank**
Demontage Schaltschrank
HxBxT 1,20x0,8x0,3 m
im Technikraum im UG

Hinweis am Anfang des Titels beachten!
Menge: 1,000 St

**02.01.0110 Demontage Verkabelung**
Demontage von Kabeln verschiedener Dimensionen incl.
Verlegesystem
im Technikraum im UG

Zu demontieren sind nur Kabel zwischen Schaltschrank
und HAST. Die Demontage von Kabeln zu anderen
technischen Einrichtungen gehört nicht zum
Leistungsumfang.
Menge: 200,000 m

#### 02.02 Wärmeübergabestation

*Hinweis*
Der Zeitpunkt der Inbetriebnahme der Station ist
rechtzeitig mit dem Lieferanten abzustimmen. Vor
Baubeginn hat sich der Hersteller über die örtlichen
Gegebenheiten zu informieren und beim Bau der Station
zu berücksichtigen.

Dem Angebot ist eine aussagefähige
Leistungsbeschreibung und ein Schema der angebotenen
Station beizufügen!

Die Zuwegung zum Technikraum weist eingeschränkte
Platzverhältnisse auf. Ob dies eine Lieferung der neuen
Station in mehreren Modulen erforderlich macht, ist
durch eine Vorortbesichtigung zu ermitteln. Wenn
mehrere Module erforderlich sind, sind diese mit
steckfertiger Verkabelung zu liefern.

Derzeit existiert keine liegenschaftsbezogene GA. Das
BImA wünscht dennoch eine Visualisierung der Station
mit der Möglichkeit, sich diese Browser basiert
anschauen zu können. Der Hersteller des Reglers muss
deshalb eine Cloud basierte Anlagenüberwachung möglich
machen können. Der erforderliche Internetanschlüsse für
den Regler wird incl. des Routers durch den Nutzer zur
Verfügung gestellt.

**02.02.0010 Wärmeübergabestation 60 kW**
Wärmeübergabestation 60 kW gemäß den
Ausführungsrichtlinien der AGFW und DIN 4747 sowie der
TAB der Stadtwerke Cottbus für indirekten Anschluss mit
1 Sekundärheizkreis. Kompaktstation freistehend, auf
Stahlrahmen montiert, mit Schaltschrank, rohrtechnisch
montiert, komplett verdrahtet und nach den Vorschriften
geprüft. Station mit Wärmedämmung nach GEG.

AUSLEGUNGSPARAMETER

primärsekundär
Temperatur °C:95/62*80/60
DN/PN-(bar):25/1032/6
Volumenstrom cbm/h:1,612,64
Ström.geschw. m/s:0,760,72
dp min bar: 0,5
dp max. bar: 1,5
Manometer bar: 0...100...6
Thermometer °C0...1600...100

* Nach den aktuellen technischen Anschlussbedingungen
der Stadtwerke Cottbus werden bei Austausch oder
Umschluss bei bestehender Heizungsanlage primärseitige
Rücklauftemperaturen von kleiner/gleich 52°C gefordert.
Die bestehende Anlage ist gemäß Typenschild der
Bestands-HAST aber mit einer sekundärseitigen
Systemtemperatur von 80/60°C ausgelegt, so dass die
Einhaltung dieser Forderung nur eingeschränkt möglich
ist. Der Nutzer wird sich durch kontinuierliches
absenken der Fahrkurve und Beobachtung der Auswirkungen
an die minimal möglichen Systemtemperaturen
heranzutasten.

Der Wärmetauscher der Station ist so auslegen, dass die
Temperaturdifferenz zwischen primär- und
sekundärseitiger Rücklauftemperatur im Auslegungsfall
nicht mehr als 2 Kelvin beträgt.

ÜBERGABESTATION

Vorlauf
- 1 Stück Hauptabsperrung
- 1 Stück Rohrfedermanometer, Absperrventil mit
Prüfanschluss, NG 100  0-16 bar  Kl. 1.0 radial
- 1 Stück KFE-Kugelhahn mit Verschlusskappe 1/2"
- 1 Stück Maschinenthermometer  0-120°C
- 1 Stück Schmutzfänger, Sieb Niro
- 1 Stück Messstutzen zum Anschluss Temperaturfühler
des Wärmemengenzählers
- 1 Stück Messstutzen zum Anschluss der
Wirkdruckleitung für DDR/Mengenbegrenzer
- 1 Stück Temperaturregelventil als Stellgerät mit
Sicherheitsfunktion einschließlich elektrischem
Stellantrieb mit Notstellfunktion
- 1 Stück Tauchtemperaturfühler mit Gehäuse

- 1 hartgelöteter Hochleistungsplattenwärmeübertrager
einschl. erforderlicher Stütze und Wärmedämmung

Rücklauf
- 1 Stück Tauchtemperaturfühler mit Gehäuse
- 1 Stück Rohrfedermanometer, Absperrventil mit
Prüfanschluss, NG 100  0-16 bar  Kl. 1.0 radial
- 1 Passstück für Differenzdruckregler mit
Mengenbegrenzung nach Vorgabe Stadtwerke Cottbus
- 1 Passstück für Wärmemengenzähleinrichtung nach
Vorgabe Stadtwerke Cottbus
- 1 Stück Messstutzen zum Anschluss Temperaturfühler
des Wärmemengenzählers
- 1 Stück Anschlussstutzen 1/2" für automatische
Nachspeiseeinrichtung
- 1 Stück Maschinenthermometer  0-120°C
- 1 Stück KFE-Kugelhahn mit Verschlusskappe 1/2"
- 1 Stück Rohrfedermanometer, Absperrventil mit
Prüfanschluss, NG 100  0-16 bar  Kl. 1.0 radial
- 1 Stück Hauptabsperrung

Primäranschluss: links

HAUSZENTRALE

Vorlauf
- 1 Stück Tauchtemperaturfühler mit Gehäuse
- 1 Stück KFE-Hahn mit Verschlusskappe 1/2"
- 1 Stück Sicherheitsventil, bauteilgeprüft,
Abblasedruck 3,5 bar
- 1 Stück Sicherheitstemperaturwächter

Rücklauf
- 1 Stück Anschlussstutzen 1" für MAG
- 1 Stück Rohrfedermanometer, Absperrventil, NG 63  0-6
bar  Kl. 1.6 axial
- 1 Stück Anschlussstutzen 1/2" für automatische
Nachspeiseeinrichtung
- 1 Stück KFE-Hahn mit Verschlusskappe 1/2"
- 1 Stück Tauchtemperaturfühler mit Gehäuse

-1 Stück Nachspeiseeinrichtung mit einstellbarer
Zeitbegrenzung zur Nachspeisung aus dem
Fernwärmenetz-Rücklauf bestehend aus:
  -1 Stück Absperrventil
  -1 Stück Schmutzfänger
  -1 Stück Sicherheitsabsperrventil mit Druckminderer
...-1 Stück Magnetventil mit absperrbarer Umgehung
...-1 Stück Rohrfedermanometer, Absperrventil, NG 63
0-6 bar  Kl. 1.6 radial
...-1 Stück Mengenbegrenzer
  -1 Stück Pass-Stück für Nachspeisemesseinrichtung
nach Vorgabe Stadtwerke Cottbus
  -1 Stück Rückschlagarmatur
  -1 Stück Absperrventilr
...-1 Stück Druckschalter

Sekundäranschluss: Standard oben

DDC-REGELUNG

DDC-Regler zur witterungsgeführten Regelung für einen
Vorregelkreis und einen Heizkreis ohne Mischer.
M-Bus Schnittstelle am DDC-Regler für Aufschaltung
Wärmezähler
Mod-Bus-TCP Schnittstelle zur bauseitigen Einbindung in
ein Datennetz

Schaltschrank mit allen erforderlichen Klemmen,
Sicherungen, Störmeldeleuchten, Hauptschalter,
Motorsteuerungen. Bereitstellung eines potentialfreien
Sammelstörsignals. Begrenzung der Rücklauftemperatur
gemäß TAB Fernwärmeversorgung sowie Realisierung der
Unterbrechung der Wärmezufuhr durch Schließen des
Primärregelventils bei Spannungsausfall.

HEIZKREISMODUL

Heizkreis Statische Heizung
Leistung kW:60
Anschlussnennweite DN:32
Temperaturspreizung °C:80/60°C
Volumenstrom cbm/h:2,64
mittlere Ström.geschw. m/s:0,72
max. Diff.druck ausgangsseitig kPa:50

Vorlauf
- 1 Stück Nassläuferpumpe mit integrierter
elektronischer Leistungsanpassung, Pumpe ohne
Mindestförderstrom, Bedienung über TFT-Display und
Softtouch-Tastatur (keine OEM-Pumpe!)
- 1 Stück Rohrfedermanometer, Absperrventil, NG 63  0-6
bar  Kl. 1.6 axial
- 1 Stück Bimetallthermometer mit Schutzrohr, NG 63
0-60°C  GK 1.0 axial
- 1 Stück Kugelhahn zur Hauptabsperrung

Rücklauf
- 1 Stück Kugelhahn zur Hauptabsperrung
- 1 Stück Bimetallthermometer mit Schutzrohr, NG 63
0-60°C  GK 1.0 axial
- 1 Stück Rohrfedermanometer, Absperrventil, NG 63  0-6
bar  Kl. 1.6 axial
- 1 Stück Schmutzfänger
- 1 Stück Rückschlagarmatur

Übergabe der funktionsfähigen Wärmeübergabestation mit
den erforderlichen Übergabeprotokollen gem. TAB
Stadtwerke Cottbus

Hersteller / Typ:
'

....................................................'
vom Bieter einzutragen
Menge: 1,000 St

**02.02.0020 Anmeldung/Abstimmungen/Koordinierung**
- Anmeldung, Abstimmung mit den Stadtwerken Cottbus
(Daten der Messarmaturen, Anmeldung zur Inbetriebnahme)
- Abstimmung und Koordinierung der Montage von
Mengenbegrenzer, Wärmemengenzähler und
Füllstreckenzähler mit den Stadtwerken Cottbus
Menge: 1,000 PSCH

**02.02.0030 Einweisung Betreiber**
Einweisung Betreiber, bestehend aus:
- Vor-Ort-Schulung in der Bedienung des Reglers
- Erkennen und Lokalisieren von Störmeldungen
- Übernahmeprotokoll
Menge: 1,000 St

**02.02.0040 Inbetriebnahme und Probebetrieb der Wärmeübergabestation**
Inbetriebnahme und Probebetrieb der
Wärmeübergabestation
- Regleraktivierung, -parametrierung
- Kontrolle sämtlicher Klemmstellen
- Kontrolle sämtlicher Aggregate, Meßstellen
- Funktionsproben aller Regeleinrichtungen und
Steuerungseinrichtungen
- Kontrolle der Sicherheitseinrichtungen
- Inbetriebnahme Schaltschrank
- Grenzwertfahrbetrieb
Menge: 1,000 St

**02.02.0050 Dokumentation, bestehend aus:**
Dokumentation bestehend aus:
- Anlagenparameter- und Armaturendokumentation
- Datenblätter
- Übergabeprotokolle
- 2x MSR-Schaltplan (1x für Revisionsunterlagen + 1x im
Schaltschrank)
Menge: 1,000 St

**02.02.0060 Schaltschema mit beständiger Schutzfolie**
Schaltschema mit beständiger Schutzfolie gegen
Feuchtigkeit liefern und an gut sichtbarer Stelle im
Aufstellraum anbringen.
Menge: 1,000 St

**02.02.0070 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**02.02.0080 Wiederherstellung Potentialausgleich**
Menge: 1,000 PSCH

#### 02.03 Rohrleitungen und Zubehör - primär

*Hinweis*
Sofern im LV nicht gesondert aufgeführt sind für
sämtliche Rohrleitungen die erforderlichen Form- und
Verbindungsstücke, Befestigungen, Rohrhülsen, Rosetten,
Schweiß-, Löt- und Verbindungsmaterialien sowie die
Montage und zur Montage notwendige Maßnahmen in die
Einheitspreise aufzunehmen.
Die TAB des Fernwärmeversorgers sind zu beachten und
einzuhalten (PN 10/120°C für alle Anlagenbestandteile!)

**02.03.0010 Rohrleitung aus nahtlosem Stahlrohr DN 15**
*** Bezugsbeschreibung
Rohrleitung aus nahtlosem Stahlrohr, schwarz, DN 15,
verbinden durch Schweißen, verlegen in Gebäuden,
einschl. Schweiß-bzw. Löt- und Dichtungsmaterial.
Einschl. Rohrbefestigungen, körperschallgedämmt DIN
4109, Montagehöhe über Gelände/Fußboden bis 3,5 m.
Menge: 6,000 m

**02.03.0020 Rohrleitung aus nahtlosem Stahlrohr DN 25**
*** wie Position 02.03.0010
DN 25
Menge: 5,000 m

**02.03.0030 Einschweißbogen DN 15 als Zulage**
Einschweißbogen DN 15 als Zulage für Rohrleitung aus
Stahlrohr, schwarz.
Menge: 6,000 St

**02.03.0040 Einschweißbogen DN 25 als Zulage**
Einschweißbogen DN 25 als Zulage für Rohrleitung aus
Stahlrohr, schwarz.
Menge: 8,000 St

**02.03.0050 Einschweiß-Reduzierstück DN 32/25 als Zulage**
Einschweiß-Reduzierstück DN 32/25 als Zulage für
Rohrleitung aus Stahlrohr, schwarz.
Menge: 2,000 St

**02.03.0060 Vorschweißflansch DN 32 als Zulage**
Vorschweißflansch PN 6, DN 32, als Zulage für
Rohrleitung aus Stahlrohr, schwarz, einschl.
Flansch-Dichtung, Schrauben, Muttern.

Hinweis: Am Fernwärmeanschluss des Gebäudes sind
Flansch-Armaturen DN 32, PN 6 verbaut. Dies
widerspricht der Forderung des Fernwämeversorgers (PN
10). Mit der BImA wurde abgestimmt, dass diese
Armaturen voererst nicht getauscht werden, alle
weiterführenden Installationen nach den Flanschen aber
für die Druckstufe PN 10 geeignet sein müssen.
Menge: 2,000 St

**02.03.0070 Lufttopf LT DN65, 250 mm Einbaulänge, 0.8 l Volumen, 16 bar**
Lufttopf mit einer 1/2''-Entlüftungsmuffe, aus dem
Material P235.Das Bauteil ist werkseitig 100%
dichtigkeitsgeprüft und grundiert.
Typ: LT DN65
Nennvolumen (Float): 0.8 l
Betriebsüberdruck: 0 bar - 16 bar
Kammergröße: DN65
Einbaulänge: 250 mm
Menge: 2,000 St

**02.03.0080 Kugelhahn aus Stahl mit Kappe und Kette**
Kugelhähne Typ JIP 140.15 für Heizungs-, Kälte- und
Fernwärmesysteme
Vollverschweißtes Gehäuse, wartungsfrei, mit
Schaltwellenverlängerung zur Isolierung gemäß EnEV,
voller Durchgang, Kugeln massiv mit einem zylindrischen
Durchgang, Abdichtung zur Atmosphäre erfolgt durch
alterungsbeständige und wartungsfreie PTFE- und
Graphitpackungen
Werkstoffe:
Gehäuse und Schweißenden: P 235 GH (ähnlich St. 37)
Kugel: X5CrNi 18-10 nach EN 10088 (ähnlich 1.4301)
Schaltwelle: X10CrNiS 18-9 nach EN 10088 (ähnlich
1.4305)
Sitzringe: kohlegefülltes PTFE / Teflon
Dichtungen: PTFE / Graphit (an der Schaltwelle)
Alle Kugelhähne Typ JIP werden einer Druck-,
Funktions-, und Dichtheitsprüfung nach EN 12266-1 P10,
P11 + P12, EN 12266-2 F20 unterzogen.
Anschlüsse:
Anschweißende - Außengewinde / Kappe
Baulänge: 175 (mm)
Nennweite: DN 015
Kvs Wert: 11 (m3/h)
Nenndruck: PN 40
Temperatur: maximal 180°C
Betätigungsart: Schaltsechskant

Hersteller / Typ:
'

....................................................'
vom Bieter einzutragen
Menge: 2,000 St

**02.03.0090 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**02.03.0100 Korrosionsschutzanstrich von Leitungen aus Stahlrohr DN 15**
Menge: 6,000 m

#### 02.04 Rohrleitungen und Zubehör - sekundär

**02.04.0010 MAG 80 l**
Membran-Druckausdehnungsgefäß für geschlossene Heiz-
und Kühlwassersysteme. Gefäße sind konstruiert und
gefertigt nach DIN EN 13831. Zulassung gemäß Richtlinie
für Druckgeräte 2014/68/EU.
- Langlebige Epoxidharzbeschichtung
- Nicht tauschbare Halbmembran nach DIN EN 13831
- Ab 35 Liter stehend
- Für Frostschutzmittelzusatz mindestens 25 bis 50 %
- Mit Gewindeanschlüssen
- Max. zulässige Systemtemperatur 120 °C
- Max. zulässige Betriebstemperatur 70 °C
Membranmaterial: SBR
Nennvolumen: 200 l
Max. Nutzvolumen: 180 l
Max. zul. Systemtemperatur: 120 °C
Min. zul. Betriebstemperatur (ft): -10 °C
Max. zul. Betriebstemperatur: 70 °C
Max. zul. Betriebsüberdruck: 6 bar
Gasvordruck werksseitig: 1.5 bar
Anschluss : R 1"
Durchmesser: 634 mm
Max. Höhe: 758 mm
Höhe Wasseranschluss: 205 mm
Kippmaß ca.: 988 mm
oder gleichwertig
Menge: 1,000 St

**02.04.0020 Kappenventil 1"**
Kappenventil
Für Membran-Druckausdehnungsgefäße in geschlossenen
Heizungs- und Kühlwasseranlagen.Mit einer gegen
unbeabsichtigtes Schließen gesicherten Absperrung und
einer Entleerung gemäß DIN EN 12828.
Betriebstemperatur: 120 °C
Max. zul. Betriebstemperatur: 120 °C
Max. zul. Betriebsüberdruck: 10 bar
Anschluss : R 1"
Betriebsüberdruck: 10 bar
oder gleichwertig
Menge: 1,000 St

**Ausführungsbeschreibung 0001 Ausführungsbeschreibung**
Rohrleitungen aus Stahl schwarz nach DIN EN 10220 / DIN
EN 10216-1, nahtlos, in den Dimensionen DN 10 (D 3/8)
bis DN 100 (D 4), Rohrreihe 1,

Pressverbinder aus unlegiertem Stahl, Werkstoff-Nr.
1.0308, mit einer äußeren hochwertigen
Zink-Nickel-Beschichtung, mit SC-Contur, im
unverpressten Zustand undicht über den gesamten
Prüfbereich von 22 hPa (22 mbar) bis 0,3 MPa (3 bar)
trocken, 0,1 MPa (1 bar) bis 0,65 MPa (6,5 bar) nass,
EPDM-Dichtelement, unlösbar

Einsatzbereich:
geschlossenen Heizkreisläufen, Industrie- und
Druckluftanlagen, Sprinklerlöschanlage

Betriebsbedingungen Wasser:
max. Betriebstemperatur 110°C°C
max. Betriebsdruck 1,6 MPa (16 bar)

Verlegen als Heizungs- oder Heizungsanschlussleitungen
unter Beachtung der DIN EN 12828 und der DIN EN 14336
einschließlich Ablängen, Ausrichten und Befestigen,
unter Berücksichtigung der temperaturabhängigen
Längenänderung. Rohrschellen, Befestigungsmaterial,
Überschiebrohre für Wand- und Deckendurchführungen
einschließlich allen Zubehörs sind mit zu kalkulieren.

Verlegung in Gebäuden, Montagehöhe bis 3,5 m über
Gelände oder Fußboden

Hersteller / Typ:
'

....................................................'
vom Bieter einzutragen

**02.04.0030 Stahlrohr DIN EN 10220 / DIN EN 10216-1 DN 25 (D 1)**
Stahlrohr DIN EN 10220 / DIN EN 10216-1 DN 25 (D 1)
Stahlrohr schwarz nach
DIN EN 10220 / DIN EN 10216-1
DN 25 (D 1)
Menge: 5,000 m

**02.04.0040 Stahlrohr DIN EN 10220 / DIN EN 10216-1 DN 32 (D 1 1/4)**
Stahlrohr DIN EN 10220 / DIN EN 10216-1 DN 32 (D 1 1/4)
Stahlrohr schwarz nach
DIN EN 10220 / DIN EN 10216-1
DN 32 (D 1 1/4)
Menge: 2,000 m

**02.04.0050 Press-Bogen 1**
Press-Bogen 1
Press-Bogen
in den erforderlichen Winkelgraden,
aus unlegiertem Stahl mit Zink-Nickel Beschichtung,
im unverpressten Zustand undicht,
EPDM-Dichtelement,
DN 25 (D 1)
Menge: 4,000 St

**02.04.0060 Press-Bogen 1 1/4**
Press-Bogen 1 1/4
Press-Bogen
in den erforderlichen Winkelgraden,
aus unlegiertem Stahl mit Zink-Nickel Beschichtung,
im unverpressten Zustand undicht,
EPDM-Dichtelement,
DN 32 (D 1 1/4)
Menge: 4,000 St

**02.04.0070 Press-Muffe 1**
Press-Muffe 1
Press-Muffe
aus unlegiertem Stahl mit Zink-Nickel Beschichtung,
im unverpressten Zustand undicht,
EPDM-Dichtelement,
DN 25 (D 1)
Menge: 2,000 St

**02.04.0080 Press-Muffe 1 1/4**
Press-Muffe 1 1/4
Press-Muffe
aus unlegiertem Stahl mit Zink-Nickel Beschichtung,
im unverpressten Zustand undicht,
EPDM-Dichtelement,
DN 32 (D 1 1/4)
Menge: 2,000 St

**02.04.0090 Press-Übergangsstück 1**
Press-Übergangsstück 1
Press-Übergangsstück
aus unlegiertem Stahl mit Zink-Nickel Beschichtung,
im unverpressten Zustand undicht,
EPDM-Dichtelement,
DN 25 (D 1)
Menge: 4,000 St

**02.04.0100 Press-Übergangsstück 1 1/4**
Press-Übergangsstück 1 1/4
Press-Übergangsstück
aus unlegiertem Stahl mit Zink-Nickel Beschichtung,
im unverpressten Zustand undicht,
EPDM-Dichtelement,
DN 32 (D 1 1/4)
Menge: 2,000 St

**02.04.0110 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**02.04.0120 Korrosionsschutzanstrich von Leitungen aus Stahlrohr DN 25**
Menge: 5,000 m

#### 02.05 Dämmung

**02.05.0010 Dämmung 100% für Stahlrohrleitung da 33,7 mm**
*** Bezugsbeschreibung
Dämmung von Heizungsleitungen einschl. aller Form- und
Verbindungsstücke
Dämmung mit nichtbrennbaren alukaschierten
Mineralwollerohrschalen gemäß GEG 100%
Ausführung:
Dämmschale fugendicht auf die Rohrleitung aufbringen.
Schutzstreifen der selbstklebenden Längsüberlappung
entfernen und damit den Längsschlitz dicht verkleben.
Die Rundstöße sind mit selbstklebendem Alu Klebeband zu
verkleben. .

Montagehöhe über Gelände/Fußboden bis 3,5 m

Unterschreitung der Mindestabstände nach DIN 4140
bis 0 mm ist mit zu kalkulieren.

Baustoffklasse:  A2 nach DIN 4102-1
Schmelzpunkt:  >1000°C nach DIN 4102-17
Wärmeleitfähigkeit:  0,035 W/(mK) nach EnEV

für Stahlrohrleitung da 33,7 mm

einschl. herstellen aller erforderlichen Ausschnitte
Menge: 5,000 m

**02.05.0020 Dämmung 100% für Stahlrohrleitung da 42,4 mm**
*** wie Position 02.05.0010
Stahlrohrleitung da 42,4 mm
Menge: 2,000 m

**02.05.0030 Blech Ummantelung Stahlrohr da 33,7 mm gedämmt**
*** Bezugsbeschreibung
Ummantelung einzeln gedämmter Rohrleitungen, aus
feuerverzinktem Stahl DIN 17 162 Teil 1, 0,7 mm dick,
einreihig mit sechs verzinkten Blechschrauben je Meter
verschrauben. Unterschreitung der Mindestabstände nach
DIN 4140 bis 0 mm ist mit zu kalkulieren.
Rohraußendurchmesser 33,7 mm
Dämmschichtdicke 30 mm
Menge: 5,000 m

**02.05.0040 Blech Ummantelung Rohr da 42,4 mm gedämmt**
*** wie Position 02.05.0030
Rohraußendurchmesser 42,4 mm
Dämmschichtdicke 40 mm
Menge: 2,000 m

**02.05.0050 Isolierung/Blechummantelung Lufttopf DN 65**
Isolierung Lufttopf mit alukaschierter Mineralwolle
gemäß GEG 100%
Die Stöße sind mit selbstklebendem Alu Klebeband zu
verkleben.

Montagehöhe über Gelände/Fußboden bis 3,5 m.
Unterschreitung der Mindestabstände nach DIN 4140 bis 0
mm ist mit zu kalkulieren.

Baustoffklasse:  A2 nach DIN 4102-1
Schmelzpunkt:  >1000°C nach DIN 4102-17
Wärmeleitfähigkeit:  0,035 W/(mK) nach GEG

einschl. Blechummantelung und herstellen aller
erforderlichen Ausschnitte

Lufttopf DN 65 / Länge 250 mm
Menge: 2,000 St

**02.05.0060 Bezeichnungsschilder**
Bezeichnungsschilder
Schild aus mehrschichtigem Kunststoff, mit
transparenter Kunststoffabdeckung, gedruckt, mit
eingesteckten Schriftleisten, Höhe 30 - 50 mm,
Breite 70 - 100 mm, auf Halter mit Spannband,
Befestigungsuntergrund Rohrleitung bzw. Armatur.
Menge: 4,000 St

### 03 Haus 12

#### 03.01 Demontage

*Hinweis*
Alle Arbeiten haben nach den
Unfallverhütungsvorschriften zu erfolgen. Dabei sind
die Vereinbarungen mit dem eigenen Sachversicherer zu
beachten. (d.h.u.a. Beistellung von Brandposten
einschl. Nachkontrollen sowie Brandschutzvorkehrungen).
Sämtliche Dübel, Schrauben und Konsolen der Altanlagen
sind vollständig zu demontieren.

In die nachstehenden Positionen sind folgende
Leistungen einzukalkulieren:
- Demontieren
- Trennen und Sortieren
- Transport der demontierten Materialien bis zum
Container
- im Container des AN lagern
- auf LKW laden

Die Demontage aller Anlagenteile versteht sich als
Komplettleistung und beinhaltet auch das Entfernen
aller zur Gesamtanlage gehörenden Teile wie:
- Rohrhalterungen und Profilstahlkonstruktionen aller
Art
- Dübel und sonstige Befestigungsmaterialien
- Dämmung
- Abklemmen von elektrischen Anschlüssen
- jegliche Mess-, Steuer- und Regelungstechnik

Alle Arbeiten, bei denen der Ausführende in Kontakt mit
als gefährlich eingestuften Materialien kommt bzw.
kommen kann, sind in Schutzkleidung gemäß TRGS 521
auszuführen!

Die Position Demontage von Kabeln verschiedener
Dimensionen incl. Verlegesystem umfasst nur Kabel
zwischen Schaltschrank und HAST. Die Demontage von
Kabeln zu anderen technischen Einrichtungen gehört
nicht zum Leistungsumfang. Vor Beginn der Demontage ist
zu prüfen, ob über den Schaltschrank auch andere
technische Einrichtungen geregelt werden. Sollte dies
der Fall sein, ist vor Beginn der Demontage das weitere
Vorgehen mit dem Nutzer und dem Bauüberwacher
abzustimmen.

**03.01.0010 Zählerstände HAST dokumentieren und verteilen**
Zählerstand der HAST (Wärmemengenzähler) erfassen, mit
Ablesedatum dokumentieren und schriftlich an BImA und
Bauüberwachung verteilen.
Menge: 1,000 PSCH

**03.01.0020 HAST außer Betrieb nehmen**
HAST in Abstimmung mit dem BImA außer Betrieb nehmen
und freischalten.
Menge: 1,000 PSCH

**03.01.0030 Anlage entleeren**
Anlage für die Durchführung der Demontage entleeren.
Menge: 1,000 PSCH

**03.01.0040 Entfernen der Blechummantelung**
Entfernen der Blechummantelung an gedämmten
Rohrleitungen und Armaturen bis DN 32
im Technikraum im EG

Ausführung in Schutzkleidung gemäß TRGS 521!
Menge: 20,000 m

**03.01.0050 Entfernen der Rohrleitungsdämmung**
Entfernen der Rohrleitungsdämmungen
Dämmung aus Mineralwolle mit lungengängigen Fasern der
Kategorie 1B* gemäß TRGS 905, Einstufung als
gefährlicher Abfall, Rückbau unter Einhaltung und
Umsetzung der TRGS 521 an Rohrleitungen aus Stahlrohr
und Armaturen bis DN 32, Dämmdicke bis 30 mm,
im Technikraum im EG

Ausführung in Schutzkleidung gemäß TRGS 521!

Getrennte Aufnahme entsprechend den erforderlichen
Sicherheitsvorkehrungen, insbesondere der TRGS 521,
selektive Entfernung von den übrigen Abfallarten,
Verpacken, getrennte Bereitstellung zur Entsorgung,
vorzugsweise in Big Bags. Das Gestellen der Big Bags
ist Leistungsbestandteil.
Menge: 20,000 m

**03.01.0060 Abstimmung mit den Stadtwerken Cottbus**
Abstimmung mit den Stadtwerken Cottbus bezüglich
Demontage und Rückführung folgender Bauteile der
Station:
- Wärmemengenzähler
- Mengenbegrenzer
Menge: 1,000 PSCH

**03.01.0070 Demontage Fernwärmekompaktstation**
Demontage der indirekten Fernwärmekompaktstation
FERROLI FWC 60-1, Baujahr 1997, bestehend aus:
- Primärmodul DN32/25
- Wärmetauscher
- Sekundärmodul DN 25
- Heizkreis DN 32 ohne Mischer
Station auf Standrahmen
Leermasse 150 kg
im Technikraum im EG
Demontage einschl. aller Heizleitungen, Ventile,
Einbauten (wie z.B. Schlammfänger, Luftgefäße,
Manometer, Thermometer, Pumpen, Regelventile, Schilder)
und dergl..
Der Wärmemengenzähler und der Mengenbegrenzer sind
Eigentum der Stadtwerke Cottbus! Vor der Demontage ist
mit den Stadtwerken Cottbus der Umgang mitr diesen
Bauteilen zu klären (siehe Vorposition)!

Übergabe der Heizkreispumpe Grundfos Magna 25-100 180
an die BImA!
Menge: 1,000 St

**03.01.0080 Demontage MAG**
Demontage MAG 200 l incl. Anschlussleitung und
Kappenventil
im Technikraum im EG.

Übergabe des MAG an die BImA!
Menge: 1,000 St

**03.01.0090 Demontage von Heizleitungen bis DN 32**
Demontage von Heizleitungen, Ventilen, Einbauten (wie
z.B. Schlammfänger, Luftgefäße, Schilder) und dergl.,
die nicht Bestandteil der Fernwärmekompaktstation sind,
entfernen durch Lösen der Aufhängungen, trennen mit
Schweißbrenner bzw. Trennschleifer, in Bereichen mit zu
schützenden Inventaren sind Abdeckungen und die
Demontage mit Handsägen zu kalkulieren. Alle
Abhängungen, Tragkonstruktionen, Bestandsinstallationen
sind vollständig zu entfernen.
Arbeitshöhe über Fußboden bis 3,50 m,
Rohrleitungen aus Stahlrohr geschweißt bis DN 32
im Technikraum im EG
Menge: 15,000 m

**03.01.0100 Demontage Schaltschrank**
Demontage Schaltschrank
HxBxT 1,20x0,8x0,3 m
im Technikraum im EG

Hinweis am Anfang des Titels beachten!
Menge: 1,000 St

**03.01.0110 Demontage Verkabelung**
Demontage von Kabeln verschiedener Dimensionen incl.
Verlegesystem
im Technikraum im EG

Zu demontieren sind nur Kabel zwischen Schaltschrank
und HAST. Die Demontage von Kabeln zu anderen
technischen Einrichtungen gehört nicht zum
Leistungsumfang.
Menge: 200,000 m

#### 03.02 Wärmeübergabestation

*Hinweis*
Der Zeitpunkt der Inbetriebnahme der Station ist
rechtzeitig mit dem Lieferanten abzustimmen. Vor
Baubeginn hat sich der Hersteller über die örtlichen
Gegebenheiten zu informieren und beim Bau der Station
zu berücksichtigen.

Dem Angebot ist eine aussagefähige
Leistungsbeschreibung und ein Schema der angebotenen
Station beizufügen!

Die Zuwegung zum Technikraum weist eingeschränkte
Platzverhältnisse auf. Ob dies eine Lieferung der neuen
Station in mehreren Modulen erforderlich macht, ist
durch eine Vorortbesichtigung zu ermitteln. Wenn
mehrere Module erforderlich sind, sind diese mit
steckfertiger Verkabelung zu liefern.

Derzeit existiert keine liegenschaftsbezogene GA. Das
BImA wünscht dennoch eine Visualisierung der Station
mit der Möglichkeit, sich diese Browser basiert
anschauen zu können. Der Hersteller des Reglers muss
deshalb eine Cloud basierte Anlagenüberwachung möglich
machen können. Der erforderliche Internetanschlüsse für
den Regler wird incl. des Routers durch den Nutzer zur
Verfügung gestellt.

**03.02.0010 Wärmeübergabestation 50 kW**
Wärmeübergabestation 50 kW gemäß den
Ausführungsrichtlinien der AGFW und DIN 4747 sowie der
TAB der Stadtwerke FW Cottbus für indirekten Anschluss
mit 1 Sekundärheizkreis. Kompaktstation freistehend,
auf Stahlrahmen montiert, mit Schaltschrank,
rohrtechnisch montiert, komplett verdrahtet und nach
den Vorschriften geprüft. Station mit Wärmedämmung nach
GEG.

AUSLEGUNGSPARAMETER

primärsekundär
Temperatur °C:95/62*80/60
DN/PN-(bar):25/1032/6
Volumenstrom cbm/h:1,342,20
Ström.geschw. m/s:0,640,60
dp min bar: 0,5
dp max. bar: 1,5
Manometer bar: 0...100...6
Thermometer °C0...1600...100

Max. Breite der HAST: 1,4 m

* Nach den aktuellen technischen Anschlussbedingungen
der Stadtwerke Cottbus werden bei Austausch oder
Umschluss bei bestehender Heizungsanlage primärseitige
Rücklauftemperaturen von kleiner/gleich 52°C gefordert.
Die bestehende Anlage ist gemäß Typenschild der
Bestands-HAST aber mit einer sekundärseitigen
Systemtemperatur von 80/60°C ausgelegt, so dass die
Einhaltung dieser Forderung nur eingeschränkt möglich
ist. Der Nutzer wird sich durch kontinuierliches
absenken der Fahrkurve und Beobachtung der Auswirkungen
an die minimal möglichen Systemtemperaturen
heranzutasten.

Der Wärmetauscher der Station ist so auslegen, dass die
Temperaturdifferenz zwischen primär- und
sekundärseitiger Rücklauftemperatur im Auslegungsfall
nicht mehr als 2 Kelvin beträgt.

ÜBERGABESTATION

Vorlauf
- 1 Stück Hauptabsperrung
- 1 Stück Rohrfedermanometer, Absperrventil mit
Prüfanschluss, NG 100  0-16 bar  Kl. 1.0 radial
- 1 Stück KFE-Kugelhahn mit Verschlusskappe 1/2"
- 1 Stück Maschinenthermometer  0-120°C
- 1 Stück Schmutzfänger, Sieb Niro
- 1 Stück Messstutzen zum Anschluss Temperaturfühler
des Wärmemengenzählers
- 1 Stück Messstutzen zum Anschluss der
Wirkdruckleitung für DDR/Mengenbegrenzer
- 1 Stück Temperaturregelventil als Stellgerät mit
Sicherheitsfunktion einschließlich elektrischem
Stellantrieb mit Notstellfunktion
- 1 Stück Tauchtemperaturfühler mit Gehäuse

- 1 hartgelöteter Hochleistungsplattenwärmeübertrager
einschl. erforderlicher Stütze und Wärmedämmung

Rücklauf
- 1 Stück Tauchtemperaturfühler mit Gehäuse
- 1 Stück Rohrfedermanometer, Absperrventil mit
Prüfanschluss, NG 100  0-16 bar  Kl. 1.0 radial
- 1 Passstück für Differenzdruckregler mit
Mengenbegrenzung nach Vorgabe Stadtwerke Cottbus
- 1 Passstück für Wärmemengenzähleinrichtung nach
Vorgabe Stadtwerke Cottbus
- 1 Stück Messstutzen zum Anschluss Temperaturfühler
des Wärmemengenzählers
- 1 Stück Anschlussstutzen 1/2" für automatische
Nachspeiseeinrichtung
- 1 Stück Maschinenthermometer  0-120°C
- 1 Stück KFE-Kugelhahn mit Verschlusskappe 1/2"
- 1 Stück Rohrfedermanometer, Absperrventil mit
Prüfanschluss, NG 100  0-16 bar  Kl. 1.0 radial
- 1 Stück Hauptabsperrung

Primäranschluss: links

HAUSZENTRALE

Vorlauf
- 1 Stück Tauchtemperaturfühler mit Gehäuse
- 1 Stück KFE-Hahn mit Verschlusskappe 1/2"
- 1 Stück Sicherheitsventil, bauteilgeprüft,
Abblasedruck 3,5 bar
- 1 Stück Sicherheitstemperaturwächter

Rücklauf
- 1 Stück Anschlussstutzen 1" für MAG
- 1 Stück Rohrfedermanometer, Absperrventil, NG 63  0-6
bar  Kl. 1.6 axial
- 1 Stück Anschlussstutzen 1/2" für automatische
Nachspeiseeinrichtung
- 1 Stück KFE-Hahn mit Verschlusskappe 1/2"
- 1 Stück Tauchtemperaturfühler mit Gehäuse

-1 Stück Nachspeiseeinrichtung mit einstellbarer
Zeitbegrenzung zur Nachspeisung aus dem
Fernwärmenetz-Rücklauf bestehend aus:
  -1 Stück Absperrventil
  -1 Stück Schmutzfänger
  -1 Stück Sicherheitsabsperrventil mit Druckminderer
...-1 Stück Magnetventil mit absperrbarer Umgehung
...-1 Stück Rohrfedermanometer, Absperrventil, NG 63
0-6 bar  Kl. 1.6 radial
...-1 Stück Mengenbegrenzer
  -1 Stück Pass-Stück für Nachspeisemesseinrichtung
nach Vorgabe Stadtwerke Cottbus
  -1 Stück Rückschlagarmatur
  -1 Stück Absperrventilr
...-1 Stück Druckschalter

Sekundäranschluss: Standard oben

DDC-REGELUNG

DDC-Regler zur witterungsgeführten Regelung für einen
Vorregelkreis und einen Heizkreis ohne Mischer.
M-Bus Schnittstelle am DDC-Regler für Aufschaltung
Wärmezähler
Mod-Bus-TCP Schnittstelle zur bauseitigen Einbindung in
ein Datennetz

Schaltschrank mit allen erforderlichen Klemmen,
Sicherungen, Störmeldeleuchten, Hauptschalter,
Motorsteuerungen. Bereitstellung eines potentialfreien
Sammelstörsignals. Begrenzung der Rücklauftemperatur
gemäß TAB Fernwärmeversorgung sowie Realisierung der
Unterbrechung der Wärmezufuhr durch Schließen des
Primärregelventil bei Spannungsausfall.

HEIZKREISMODUL

Heizkreis Statische Heizung
Leistung kW:50
Anschlussnennweite DN:32
Temperaturspreizung °C:80/60°C
Volumenstrom cbm/h:2,20
mittlere Ström.geschw. m/s:0,60
max. Diff.druck ausgangsseitig kPa:50

Vorlauf
- 1 Stück Nassläuferpumpe mit integrierter
elektronischer Leistungsanpassung, Pumpe ohne
Mindestförderstrom, Bedienung über TFT-Display und
Softtouch-Tastatur (keine OEM-Pumpe!)
- 1 Stück Rohrfedermanometer, Absperrventil, NG 63  0-6
bar  Kl. 1.6 axial
- 1 Stück Bimetallthermometer mit Schutzrohr, NG 63
0-60°C  GK 1.0 axial
- 1 Stück Kugelhahn zur Hauptabsperrung

Rücklauf
- 1 Stück Kugelhahn zur Hauptabsperrung
- 1 Stück Bimetallthermometer mit Schutzrohr, NG 63
0-60°C  GK 1.0 axial
- 1 Stück Rohrfedermanometer, Absperrventil, NG 63  0-6
bar  Kl. 1.6 axial
- 1 Stück Schmutzfänger
- 1 Stück Rückschlagarmatur

Übergabe der funktionsfähigen Wärmeübergabestation mit
den erforderlichen Übergabeprotokollen gem. TAB
Stadtwerke Cottbus

Hersteller / Typ:
'

....................................................'
vom Bieter einzutragen
Menge: 1,000 St

**03.02.0020 Anmeldung/Abstimmungen/Koordinierung**
- Anmeldung, Abstimmung mit den Stadtwerken Cottbus
(Daten der Messarmaturen, Anmeldung zur Inbetriebnahme)
- Abstimmung und Koordinierung der Montage von
Mengenbegrenzer, Wärmemengenzähler und
Füllstreckenzähler mit den Stadtwerken Cottbus
Menge: 1,000 PSCH

**03.02.0030 Einweisung Betreiber**
Einweisung Betreiber, bestehend aus:
- Vor-Ort-Schulung in der Bedienung des Reglers
- Erkennen und Lokalisieren von Störmeldungen
- Übernahmeprotokoll
Menge: 1,000 St

**03.02.0040 Inbetriebnahme und Probebetrieb der Wärmeübergabestation**
Inbetriebnahme und Probebetrieb der
Wärmeübergabestation
- Regleraktivierung, -parametrierung
- Kontrolle sämtlicher Klemmstellen
- Kontrolle sämtlicher Aggregate, Meßstellen
- Funktionsproben aller Regeleinrichtungen und
Steuerungseinrichtungen
- Kontrolle der Sicherheitseinrichtungen
- Inbetriebnahme Schaltschrank
- Grenzwertfahrbetrieb
Menge: 1,000 St

**03.02.0050 Dokumentation, bestehend aus:**
Dokumentation bestehend aus:
- Anlagenparameter- und Armaturendokumentation
- Datenblätter
- Übergabeprotokolle
- 2x MSR-Schaltplan (1x für Revisionsunterlagen + 1x im
Schaltschrank)
Menge: 1,000 St

**03.02.0060 Schaltschema mit beständiger Schutzfolie**
Schaltschema mit beständiger Schutzfolie gegen
Feuchtigkeit liefern und an gut sichtbarer Stelle im
Aufstellraum anbringen.
Menge: 1,000 St

**03.02.0070 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**03.02.0080 Wiederherstellung Potentialausgleich**
Menge: 1,000 PSCH

#### 03.03 Rohrleitungen und Zubehör - primär

*Hinweis*
Sofern im LV nicht gesondert aufgeführt sind für
sämtliche Rohrleitungen die erforderlichen Form- und
Verbindungsstücke, Befestigungen, Rohrhülsen, Rosetten,
Schweiß-, Löt- und Verbindungsmaterialien sowie die
Montage und zur Montage notwendige Maßnahmen in die
Einheitspreise aufzunehmen.
Die TAB des Fernwärmeversorgers sind zu beachten und
einzuhalten (PN 10/120°C für alle Anlagenbestandteile!)

**03.03.0010 Rohrleitung aus nahtlosem Stahlrohr DN 15**
*** Bezugsbeschreibung
Rohrleitung aus nahtlosem Stahlrohr, schwarz, DN 15,
verbinden durch Schweißen, verlegen in Gebäuden,
einschl. Schweiß-bzw. Löt- und Dichtungsmaterial.
Einschl. Rohrbefestigungen, körperschallgedämmt DIN
4109, Montagehöhe über Gelände/Fußboden bis 3,5 m.
Menge: 6,000 m

**03.03.0020 Rohrleitung aus nahtlosem Stahlrohr DN 25**
*** wie Position 03.03.0010
DN 25
Menge: 12,000 m

**03.03.0030 Einschweißbogen DN 15 als Zulage**
Einschweißbogen DN 15 als Zulage für Rohrleitung aus
Stahlrohr, schwarz.
Menge: 6,000 St

**03.03.0040 Einschweißbogen DN 25 als Zulage**
Einschweißbogen DN 25 als Zulage für Rohrleitung aus
Stahlrohr, schwarz.
Menge: 8,000 St

**03.03.0050 Einschweiß-Reduzierstück DN 32/25 als Zulage**
Einschweiß-Reduzierstück DN 32/25 als Zulage für
Rohrleitung aus Stahlrohr, schwarz.
Menge: 2,000 St

**03.03.0060 Vorschweißflansch DN 32 als Zulage**
Vorschweißflansch PN 6, DN 32, als Zulage für
Rohrleitung aus Stahlrohr, schwarz, einschl.
Flansch-Dichtung, Schrauben, Muttern.

Hinweis: Am Fernwärmeanschluss des Gebäudes sind
Flansch-Armaturen DN 32, PN 6 verbaut. Dies
widerspricht der Forderung des Fernwämeversorgers (PN
10). Mit der BImA wurde abgestimmt, dass diese
Armaturen voererst nicht getauscht werden, alle
weiterführenden Installationen nach den Flanschen aber
für die Druckstufe PN 10 geeignet sein müssen.
Menge: 2,000 St

**03.03.0070 Lufttopf LT DN65, 250 mm Einbaulänge, 0.8 l Volumen, 16 bar**
Lufttopf mit einer 1/2''-Entlüftungsmuffe, aus dem
Material P235.Das Bauteil ist werkseitig 100%
dichtigkeitsgeprüft und grundiert.
Typ: LT DN65
Nennvolumen (Float): 0.8 l
Betriebsüberdruck: 0 bar - 16 bar
Kammergröße: DN65
Einbaulänge: 250 mm
Menge: 2,000 St

**03.03.0080 Kugelhahn aus Stahl mit Kappe und Kette**
Kugelhähne Typ JIP 140.15 für Heizungs-, Kälte- und
Fernwärmesysteme
Vollverschweißtes Gehäuse, wartungsfrei, mit
Schaltwellenverlängerung zur Isolierung gemäß EnEV,
voller Durchgang, Kugeln massiv mit einem zylindrischen
Durchgang, Abdichtung zur Atmosphäre erfolgt durch
alterungsbeständige und wartungsfreie PTFE- und
Graphitpackungen
Werkstoffe:
Gehäuse und Schweißenden: P 235 GH (ähnlich St. 37)
Kugel: X5CrNi 18-10 nach EN 10088 (ähnlich 1.4301)
Schaltwelle: X10CrNiS 18-9 nach EN 10088 (ähnlich
1.4305)
Sitzringe: kohlegefülltes PTFE / Teflon
Dichtungen: PTFE / Graphit (an der Schaltwelle)
Alle Kugelhähne Typ JIP werden einer Druck-,
Funktions-, und Dichtheitsprüfung nach EN 12266-1 P10,
P11 + P12, EN 12266-2 F20 unterzogen.
Anschlüsse:
Anschweißende - Außengewinde / Kappe
Baulänge: 175 (mm)
Nennweite: DN 015
Kvs Wert: 11 (m3/h)
Nenndruck: PN 40
Temperatur: maximal 180°C
Betätigungsart: Schaltsechskant

Hersteller / Typ:
'

....................................................'
vom Bieter einzutragen
Menge: 2,000 St

**03.03.0090 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**03.03.0100 Korrosionsschutzanstrich von Leitungen aus Stahlrohr DN 15**
Menge: 6,000 m

#### 03.04 Rohrleitungen und Zubehör - sekundär

**03.04.0010 MAG 200 l**
Membran-Druckausdehnungsgefäß für geschlossene Heiz-
und Kühlwassersysteme. Gefäße sind konstruiert und
gefertigt nach DIN EN 13831. Zulassung gemäß Richtlinie
für Druckgeräte 2014/68/EU.
- Langlebige Epoxidharzbeschichtung
- Nicht tauschbare Halbmembran nach DIN EN 13831
- Ab 35 Liter stehend
- Für Frostschutzmittelzusatz mindestens 25 bis 50 %
- Mit Gewindeanschlüssen
- Max. zulässige Systemtemperatur 120 °C
- Max. zulässige Betriebstemperatur 70 °C
Membranmaterial: SBR
Nennvolumen: 200 l
Max. Nutzvolumen: 180 l
Max. zul. Systemtemperatur: 120 °C
Min. zul. Betriebstemperatur (ft): -10 °C
Max. zul. Betriebstemperatur: 70 °C
Max. zul. Betriebsüberdruck: 6 bar
Gasvordruck werksseitig: 1.5 bar
Anschluss : R 1"
Durchmesser: 634 mm
Max. Höhe: 758 mm
Höhe Wasseranschluss: 205 mm
Kippmaß ca.: 988 mm
oder gleichwertig
Menge: 1,000 St

**03.04.0020 Kappenventil 1"**
Kappenventil
Für Membran-Druckausdehnungsgefäße in geschlossenen
Heizungs- und Kühlwasseranlagen.Mit einer gegen
unbeabsichtigtes Schließen gesicherten Absperrung und
einer Entleerung gemäß DIN EN 12828.
Betriebstemperatur: 120 °C
Max. zul. Betriebstemperatur: 120 °C
Max. zul. Betriebsüberdruck: 10 bar
Anschluss : R 1"
Betriebsüberdruck: 10 bar
oder gleichwertig
Menge: 1,000 St

**Ausführungsbeschreibung 0002 Ausführungsbeschreibung**
Rohrleitungen aus Stahl schwarz nach DIN EN 10220 / DIN
EN 10216-1, nahtlos, in den Dimensionen DN 10 (D 3/8)
bis DN 100 (D 4), Rohrreihe 1,

Pressverbinder aus unlegiertem Stahl, Werkstoff-Nr.
1.0308, mit einer äußeren hochwertigen
Zink-Nickel-Beschichtung, mit SC-Contur, im
unverpressten Zustand undicht über den gesamten
Prüfbereich von 22 hPa (22 mbar) bis 0,3 MPa (3 bar)
trocken, 0,1 MPa (1 bar) bis 0,65 MPa (6,5 bar) nass,
EPDM-Dichtelement, unlösbar

Einsatzbereich:
geschlossenen Heizkreisläufen, Industrie- und
Druckluftanlagen, Sprinklerlöschanlage

Betriebsbedingungen Wasser:
max. Betriebstemperatur 110°C°C
max. Betriebsdruck 1,6 MPa (16 bar)

Verlegen als Heizungs- oder Heizungsanschlussleitungen
unter Beachtung der DIN EN 12828 und der DIN EN 14336
einschließlich Ablängen, Ausrichten und Befestigen,
unter Berücksichtigung der temperaturabhängigen
Längenänderung. Rohrschellen, Befestigungsmaterial,
Überschiebrohre für Wand- und Deckendurchführungen
einschließlich allen Zubehörs sind mit zu kalkulieren.

Verlegung in Gebäuden, Montagehöhe bis 3,5 m über
Gelände oder Fußboden

Hersteller / Typ:
'

....................................................'
vom Bieter einzutragen

**03.04.0030 Stahlrohr DIN EN 10220 / DIN EN 10216-1 DN 15 (D 1/2)**
Stahlrohr DIN EN 10220 / DIN EN 10216-1 DN 15 (D 1/2)
Stahlrohr schwarz nach
DIN EN 10220 / DIN EN 10216-1
DN 15 (D 1/2)
Menge: 6,000 m

**03.04.0040 Stahlrohr DIN EN 10220 / DIN EN 10216-1 DN 25 (D 1)**
Stahlrohr DIN EN 10220 / DIN EN 10216-1 DN 25 (D 1)
Stahlrohr schwarz nach
DIN EN 10220 / DIN EN 10216-1
DN 25 (D 1)
Menge: 5,000 m

**03.04.0050 Stahlrohr DIN EN 10220 / DIN EN 10216-1 DN 32 (D 1 1/4)**
Stahlrohr DIN EN 10220 / DIN EN 10216-1 DN 32 (D 1 1/4)
Stahlrohr schwarz nach
DIN EN 10220 / DIN EN 10216-1
DN 32 (D 1 1/4)
Menge: 4,000 m

**03.04.0060 Press-Bogen 1/2**
Press-Bogen 1/2
Press-Bogen
in den erforderlichen Winkelgraden,
aus unlegiertem Stahl mit Zink-Nickel Beschichtung,
im unverpressten Zustand undicht,
EPDM-Dichtelement,
DN 15 (D 1/2)
Menge: 6,000 St

**03.04.0070 Press-Bogen 1**
Press-Bogen 1
Press-Bogen
in den erforderlichen Winkelgraden,
aus unlegiertem Stahl mit Zink-Nickel Beschichtung,
im unverpressten Zustand undicht,
EPDM-Dichtelement,
DN 25 (D 1)
Menge: 4,000 St

**03.04.0080 Press-Bogen 1 1/4**
Press-Bogen 1 1/4
Press-Bogen
in den erforderlichen Winkelgraden,
aus unlegiertem Stahl mit Zink-Nickel Beschichtung,
im unverpressten Zustand undicht,
EPDM-Dichtelement,
DN 32 (D 1 1/4)
Menge: 10,000 St

**03.04.0090 Press-Muffe 1/2**
Press-Muffe 1/2
Press-Muffe
aus unlegiertem Stahl mit Zink-Nickel Beschichtung,
im unverpressten Zustand undicht,
EPDM-Dichtelement,
DN 15 (D 1/2)
Menge: 2,000 St

**03.04.0100 Press-Muffe 1**
Press-Muffe 1
Press-Muffe
aus unlegiertem Stahl mit Zink-Nickel Beschichtung,
im unverpressten Zustand undicht,
EPDM-Dichtelement,
DN 25 (D 1)
Menge: 2,000 St

**03.04.0110 Press-Muffe 1 1/4**
Press-Muffe 1 1/4
Press-Muffe
aus unlegiertem Stahl mit Zink-Nickel Beschichtung,
im unverpressten Zustand undicht,
EPDM-Dichtelement,
DN 32 (D 1 1/4)
Menge: 2,000 St

**03.04.0120 Press-Übergangsstück 1/2**
Press-Übergangsstück 1/2
Press-Übergangsstück
aus unlegiertem Stahl mit Zink-Nickel Beschichtung,
im unverpressten Zustand undicht,
EPDM-Dichtelement,
DN 15 (D 1/2)
Menge: 4,000 St

**03.04.0130 Press-Übergangsstück 1**
Press-Übergangsstück 1
Press-Übergangsstück
aus unlegiertem Stahl mit Zink-Nickel Beschichtung,
im unverpressten Zustand undicht,
EPDM-Dichtelement,
DN 25 (D 1)
Menge: 4,000 St

**03.04.0140 Press-Übergangsstück 1 1/4**
Press-Übergangsstück 1 1/4
Press-Übergangsstück
aus unlegiertem Stahl mit Zink-Nickel Beschichtung,
im unverpressten Zustand undicht,
EPDM-Dichtelement,
DN 32 (D 1 1/4)
Menge: 6,000 St

**03.04.0150 Lufttopf LT DN80, 250 mm Einbaulänge, vertikaler Einbau, 1.3 l Volumen, 6 bar, 110 °C**
Lufttopf mit einer 1/2''-Entlüftungsmuffe, aus dem
Material P235.Das Bauteil ist werkseitig 100%
dichtigkeitsgeprüft und grundiert.
Typ: LT DN80
Einbauvariante: vertikal
Nennvolumen (Float): 1.3 l
Betriebstemperatur: -10 °C - 110 °C
Betriebsüberdruck: 0 bar - 6 bar
Anschluss : Rp 1 1/4"
Anschlussvariante: Gewinde
Kammergröße: DN80
Einbaulänge: 250 mm
Gewicht: 2.06 kg
Menge: 2,000 St

**03.04.0160 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**03.04.0170 Korrosionsschutzanstrich von Leitungen aus Stahlrohr DN 15**
Menge: 6,000 m

**03.04.0180 Korrosionsschutzanstrich von Leitungen aus Stahlrohr DN 25**
Menge: 5,000 m

#### 03.05 Dämmung

**03.05.0010 Dämmung 100% für Stahlrohrleitung da 33,7 mm**
*** Bezugsbeschreibung
Dämmung von Heizungsleitungen einschl. aller Form- und
Verbindungsstücke
Dämmung mit nichtbrennbaren alukaschierten
Mineralwollerohrschalen gemäß GEG 100%
Ausführung:
Dämmschale fugendicht auf die Rohrleitung aufbringen.
Schutzstreifen der selbstklebenden Längsüberlappung
entfernen und damit den Längsschlitz dicht verkleben.
Die Rundstöße sind mit selbstklebendem Alu Klebeband zu
verkleben. .

Montagehöhe über Gelände/Fußboden bis 3,5 m

Unterschreitung der Mindestabstände nach DIN 4140
bis 0 mm ist mit zu kalkulieren.

Baustoffklasse:  A2 nach DIN 4102-1
Schmelzpunkt:  >1000°C nach DIN 4102-17
Wärmeleitfähigkeit:  0,035 W/(mK) nach EnEV

für Stahlrohrleitung da 33,7 mm

einschl. herstellen aller erforderlichen Ausschnitte
Menge: 12,000 m

**03.05.0020 Dämmung 100% für Stahlrohrleitung da 42,4 mm**
*** wie Position 03.05.0010
Stahlrohrleitung da 42,4 mm
Menge: 4,000 m

**03.05.0030 Blech Ummantelung Stahlrohr da 33,7 mm gedämmt**
*** Bezugsbeschreibung
Ummantelung einzeln gedämmter Rohrleitungen, aus
feuerverzinktem Stahl DIN 17 162 Teil 1, 0,7 mm dick,
einreihig mit sechs verzinkten Blechschrauben je Meter
verschrauben. Unterschreitung der Mindestabstände nach
DIN 4140 bis 0 mm ist mit zu kalkulieren.
Rohraußendurchmesser 33,7 mm
Dämmschichtdicke 30 mm
Menge: 12,000 m

**03.05.0040 Blech Ummantelung Rohr da 42,4 mm gedämmt**
*** wie Position 03.05.0030
Rohraußendurchmesser 42,4 mm
Dämmschichtdicke 40 mm
Menge: 4,000 m

**03.05.0050 Isolierung/Blechummantelung Lufttopf DN 65**
*** Bezugsbeschreibung
Isolierung Lufttopf mit alukaschierter Mineralwolle
gemäß GEG 100%
Die Stöße sind mit selbstklebendem Alu Klebeband zu
verkleben.

Montagehöhe über Gelände/Fußboden bis 3,5 m.
Unterschreitung der Mindestabstände nach DIN 4140 bis 0
mm ist mit zu kalkulieren.

Baustoffklasse:  A2 nach DIN 4102-1
Schmelzpunkt:  >1000°C nach DIN 4102-17
Wärmeleitfähigkeit:  0,035 W/(mK) nach GEG

einschl. Blechummantelung und herstellen aller
erforderlichen Ausschnitte

Lufttopf DN 65 / Länge 250 mm
Menge: 2,000 St

**03.05.0060 Isolierung/Blechummantelung Lufttopf DN 80**
*** wie Position 03.05.0050
Lufttopf DN 80 / Länge 250 mm
Menge: 2,000 St

**03.05.0070 Bezeichnungsschilder**
Bezeichnungsschilder
Schild aus mehrschichtigem Kunststoff, mit
transparenter Kunststoffabdeckung, gedruckt, mit
eingesteckten Schriftleisten, Höhe 30 - 50 mm,
Breite 70 - 100 mm, auf Halter mit Spannband,
Befestigungsuntergrund Rohrleitung bzw. Armatur.
Menge: 4,000 St

### 04 Haus 14

*Hinweis*
Das Haus 14 wird vom Zoll genutzt und ist nur in der
Zeit von 7.00 bis 16.00 Uhr in Anwesenheit eines
Vertreters der BImA zugänglich! Zusätzlich sind die
Monteure namentlich zu benennen und anzumelden.

#### 04.01 Demontage

*Hinweis*
Alle Arbeiten haben nach den
Unfallverhütungsvorschriften zu erfolgen. Dabei sind
die Vereinbarungen mit dem eigenen Sachversicherer zu
beachten. (d.h.u.a. Beistellung von Brandposten
einschl. Nachkontrollen sowie Brandschutzvorkehrungen).
Sämtliche Dübel, Schrauben und Konsolen der Altanlagen
sind vollständig zu demontieren.

In die nachstehenden Positionen sind folgende
Leistungen einzukalkulieren:
- Demontieren
- Trennen und Sortieren
- Transport der demontierten Materialien bis zum
Container
- im Container des AN lagern
- auf LKW laden

Die Demontage aller Anlagenteile versteht sich als
Komplettleistung und beinhaltet auch das Entfernen
aller zur Gesamtanlage gehörenden Teile wie:
- Rohrhalterungen und Profilstahlkonstruktionen aller
Art
- Dübel und sonstige Befestigungsmaterialien
- Dämmung
- Abklemmen von elektrischen Anschlüssen
- jegliche Mess-, Steuer- und Regelungstechnik

Alle Arbeiten, bei denen der Ausführende in Kontakt mit
als gefährlich eingestuften Materialien kommt bzw.
kommen kann, sind in Schutzkleidung gemäß TRGS 521
auszuführen!

Die Position Demontage von Kabeln verschiedener
Dimensionen incl. Verlegesystem umfasst nur Kabel
zwischen Schaltschrank und HAST. Die Demontage von
Kabeln zu anderen technischen Einrichtungen gehört
nicht zum Leistungsumfang. Vor Beginn der Demontage ist
zu prüfen, ob über den Schaltschrank auch andere
technische Einrichtungen geregelt werden. Sollte dies
der Fall sein, ist vor Beginn der Demontage das weitere
Vorgehen mit dem Nutzer und dem Bauüberwacher
abzustimmen.

**04.01.0010 Heizkreis außer Betrieb nehmen**
Heizkreis in Abstimmung mit dem BImA außer Betrieb
nehmen und freischalten.
Menge: 1,000 PSCH

**04.01.0020 Anlage entleeren**
Anlage für die Durchführung der Demontage entleeren.
Menge: 1,000 PSCH

**04.01.0030 Entfernen der Blechummantelung**
Entfernen der Blechummantelung an gedämmten
Rohrleitungen und Armaturen bis DN 40
im Technikraum im UG

Ausführung in Schutzkleidung gemäß TRGS 521!
Menge: 4,000 m

**04.01.0040 Entfernen der PVC-Ummantelung**
Entfernen der PVC-Ummantelung an gedämmten
Rohrleitungen und Armaturen bis DN 40
im Technikraum im UG

Ausführung in Schutzkleidung gemäß TRGS 521!
Menge: 2,000 m

**04.01.0050 Entfernen der Rohrleitungsdämmung**
Entfernen der Rohrleitungsdämmungen
Dämmung aus Mineralwolle mit lungengängigen Fasern der
Kategorie 1B* gemäß TRGS 905, Einstufung als
gefährlicher Abfall, Rückbau unter Einhaltung und
Umsetzung der TRGS 521 an Rohrleitungen aus Stahlrohr
und Armaturen bis DN 32, Dämmdicke bis 30 mm,
im Technikraum im UG

Ausführung in Schutzkleidung gemäß TRGS 521!

Getrennte Aufnahme entsprechend den erforderlichen
Sicherheitsvorkehrungen, insbesondere der TRGS 521,
selektive Entfernung von den übrigen Abfallarten,
Verpacken, getrennte Bereitstellung zur Entsorgung,
vorzugsweise in Big Bags. Das Gestellen der Big Bags
ist Leistungsbestandteil.
Menge: 6,000 m

**04.01.0060 Demontage Heizkreis**
Demontage Heizkreis einschl. aller Heizleitungen,
Ventile, Einbauten (wie z.B. Schlammfänger, Luftgefäße,
Manometer, Thermometer, Pumpen, Regelventile, Schilder)
und dergl..
im Technikraum im UG

Übergabe der Heizkreispumpe Grundfos Alpha2 25-80 an
die BImA!
Menge: 1,000 St

**04.01.0070 Demontage von Heizleitungen bis DN 40**
Demontage von Heizleitungen, Ventilen, Einbauten (wie
z.B. Schlammfänger, Luftgefäße, Schilder) und dergl.,
die nicht Bestandteil der Fernwärmekompaktstation sind,
entfernen durch Lösen der Aufhängungen, trennen mit
Schweißbrenner bzw. Trennschleifer, in Bereichen mit zu
schützenden Inventaren sind Abdeckungen und die
Demontage mit Handsägen zu kalkulieren. Alle
Abhängungen, Tragkonstruktionen, Bestandsinstallationen
sind vollständig zu entfernen.
Arbeitshöhe über Fußboden bis 3,50 m,
Rohrleitungen aus Stahlrohr geschweißt bis DN 40
im Technikraum im UG
Menge: 2,000 m

**04.01.0080 Demontage Schaltschrank**
Demontage Schaltschrank
HxBxT 1,20x0,8x0,3 m
im Technikraum im UG

Übergabe des Reglers an die BImA!

Hinweis am Anfang des Titels beachten!
Menge: 1,000 St

**04.01.0090 Demontage Verkabelung**
Demontage von Kabeln verschiedener Dimensionen incl.
Verlegesystem
im Technikraum im UG

Zu demontieren sind nur Kabel zwischen Schaltschrank
und HAST. Die Demontage von Kabeln zu anderen
technischen Einrichtungen gehört nicht zum
Leistungsumfang.
Menge: 50,000 m

#### 04.02 Wärmeübergabestation

*Hinweis*
Der Zeitpunkt der Inbetriebnahme der Station ist
rechtzeitig mit dem Lieferanten abzustimmen. Vor
Baubeginn hat sich der Hersteller über die örtlichen
Gegebenheiten zu informieren und beim Bau der Station
zu berücksichtigen.

Dem Angebot ist eine aussagefähige
Leistungsbeschreibung und ein Schema der angebotenen
Station beizufügen!

Derzeit existiert keine liegenschaftsbezogene GA. Das
BImA wünscht dennoch eine Visualisierung der Station
mit der Möglichkeit, sich diese Browser basiert
anschauen zu können. Der Hersteller des Reglers muss
deshalb eine Cloud basierte Anlagenüberwachung möglich
machen können. Der erforderliche Internetanschlüsse für
den Regler wird incl. des Routers durch den Nutzer zur
Verfügung gestellt.

**04.02.0010 Wärmeübergabestation 57 kW**
Wärmeübergabestation 57 kW für direkten Anschluss mit 1
Heizkreis. Nach örtlichem Aufmaß gefertigt. Einschl.
Schaltschrank und kompletter Verdrahtung. Einschl.
Verrohrung und Wärmedämmung nach GEG.

Maße Bestandsheizkreis zur Orientierung (siehe Bild in
Pos. 4.1.60):

Höhe RL über FB ca. 38 cm
Höhe VL über FB ca. 86,5 cm
Wandabstand Heizkreis ca. 38,5 cm
Abstand von Flanscharmatur im VL bis zum senkrechten VL
ca. 1,8 m
Abstand zwischen VL und RL in der Senkrechten ca. 16 cm
Höhe Mitte Einschweißkugelhahn im senkrechten RL über
FB ca. 1,6 m
Brüstungshöhe Fenster ca. 1,35 m

SEKUNDÄRMODUL (rechts)

Vorlauf
- 1 Stück Flansch DN 40/PN 6 mit Flanschdichtung,
Schrauben, Muttern
- 1 Stück Maschinenwinkelthermometer 0-120°C
- 1 Stück KFE-Hahn mit Verschlusskappe 1/2"
- 1 Stück Rohrfedermanometer 100 mm, 0-6 bar, Kl. 1.0,
mit Absperrarmatur, Prüfstutzen
- 1 Stück Schmutzfänger
- 1 Stück Messstutzen zum Anschluss der
Wirkdruckleitung für DDR/Mengenbegrenzer

Rücklauf
- 1 Stück Differenzdruckregler mit Mengenbegrenzung
- 1 Stück Rohrfedermanometer 100 mm, 0-6 bar, Kl. 1.0,
mit Absperrarmatur, Prüfstutzen
- 1 Stück KFE-Hahn mit Verschlusskappe 1/2"
- 1 Stück Maschinenwinkelthermometer 0-120°C
- 1 Stück Flansch DN 40/PN 6 mit Flanschdichtung,
Schrauben, Muttern

DDC-REGELUNG

DDC-Regler zur witterungsgeführten Regelung für einen
Heizkreis mit Mischer.
Mod-Bus-TCP Schnittstelle zur bauseitigen Einbindung in
ein Datennetz

Schaltschrank mit allen erforderlichen Klemmen,
Sicherungen, Störmeldeleuchten, Hauptschalter,
Motorsteuerungen. Bereitstellung eines potentialfreien
Sammelstörsignals.

HEIZKREISMODUL

Heizkreis Statische Heizung
Leistung kW:57
Anschlussnennweite DN:40
Temperaturspreizung °C:70/54°C
Volumenstrom cbm/h:3,12
mittlere Ström.geschw. m/s:0,59
max. Diff.druck ausgangsseitig kPa:50 kPa

Vorlauf
- 1 Dreiwegeventil mit Stellantrieb
- 1 Stück Nassläuferpumpe mit integrierter
elektronischer Leistungsanpassung, Pumpe ohne
Mindestförderstrom, Bedienung über TFT-Display und
Softtouch-Tastatur (keine OEM-Pumpe!)
- 1 Stück Tauchtemperaturfühler mit Gehäuse
- 1 Stück Rohrfedermanometer, Absperrventil, NG 63  0-6
bar  Kl. 1.6 axial
- 1 Stück Bimetallthermometer mit Schutzrohr, NG 63
0-60°C  GK 1.0 axial
- 1 Stück Kugelhahn zur Hauptabsperrung

Rücklauf
- 1 Stück Kugelhahn zur Hauptabsperrung
- 1 Stück Bimetallthermometer mit Schutzrohr, NG 63
0-60°C  GK 1.0 axial
- 1 Stück Rohrfedermanometer, Absperrventil, NG 63  0-6
bar  Kl. 1.6 axial
- 1 Stück Tauchtemperaturfühler mit Gehäuse
- 1 Stück Schmutzfänger
- 1 Stück Rückschlagarmatur

Übergabe der funktionsfähigen Wärmeübergabestation mit
den erforderlichen Übergabeprotokollen

Hersteller / Typ:
'

....................................................'
vom Bieter einzutragen
Menge: 1,000 St

**04.02.0020 Einweisung Betreiber**
Einweisung Betreiber, bestehend aus:
- Vor-Ort-Schulung in der Bedienung des Reglers
- Erkennen und Lokalisieren von Störmeldungen
- Übernahmeprotokoll
Menge: 1,000 St

**04.02.0030 Inbetriebnahme und Probebetrieb der Wärmeübergabestation**
Inbetriebnahme und Probebetrieb der
Wärmeübergabestation
- Regleraktivierung, -parametrierung
- Kontrolle sämtlicher Klemmstellen
- Kontrolle sämtlicher Aggregate, Meßstellen
- Funktionsproben aller Regeleinrichtungen und
Steuerungseinrichtungen
- Kontrolle der Sicherheitseinrichtungen
- Inbetriebnahme Schaltschrank
- Grenzwertfahrbetrieb
Menge: 1,000 St

**04.02.0040 Dokumentation, bestehend aus:**
Dokumentation bestehend aus:
- Anlagenparameter- und Armaturendokumentation
- Datenblätter
- Übergabeprotokolle
- 2x MSR-Schaltplan (1x für Revisionsunterlagen + 1x im
Schaltschrank)
Menge: 1,000 St

**04.02.0050 Schaltschema mit beständiger Schutzfolie**
Schaltschema mit beständiger Schutzfolie gegen
Feuchtigkeit liefern und an gut sichtbarer Stelle im
Aufstellraum anbringen.
Menge: 1,000 St

**04.02.0060 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**04.02.0070 Wiederherstellung Potentialausgleich**
Menge: 1,000 PSCH

#### 04.03 Rohrleitungen und Zubehör

**Ausführungsbeschreibung 0003 Ausführungsbeschreibung**
Rohrleitungen aus Stahl schwarz nach DIN EN 10220 / DIN
EN 10216-1, nahtlos, in den Dimensionen DN 10 (D 3/8)
bis DN 100 (D 4), Rohrreihe 1,

Pressverbinder aus unlegiertem Stahl, Werkstoff-Nr.
1.0308, mit einer äußeren hochwertigen
Zink-Nickel-Beschichtung, mit SC-Contur, im
unverpressten Zustand undicht über den gesamten
Prüfbereich von 22 hPa (22 mbar) bis 0,3 MPa (3 bar)
trocken, 0,1 MPa (1 bar) bis 0,65 MPa (6,5 bar) nass,
EPDM-Dichtelement, unlösbar

Einsatzbereich:
geschlossenen Heizkreisläufen, Industrie- und
Druckluftanlagen, Sprinklerlöschanlage

Betriebsbedingungen Wasser:
max. Betriebstemperatur 110°C
max. Betriebsdruck 1,6 MPa (16 bar)

Verlegen als Heizungs- oder Heizungsanschlussleitungen
unter Beachtung der DIN EN 12828 und der DIN EN 14336
einschließlich Ablängen, Ausrichten und Befestigen,
unter Berücksichtigung der temperaturabhängigen
Längenänderung. Rohrschellen, Befestigungsmaterial,
Überschiebrohre für Wand- und Deckendurchführungen
einschließlich allen Zubehörs sind mit zu kalkulieren.

Verlegung in Gebäuden, Montagehöhe bis 3,5 m über
Gelände oder Fußboden

Hersteller / Typ:
'

....................................................'
vom Bieter einzutragen

**04.03.0010 Stahlrohr DIN EN 10220 / DIN EN 10216-1 DN 40 (D 1 1/2)**
Stahlrohr DIN EN 10220 / DIN EN 10216-1 DN 40 (D 1 1/2)
Stahlrohr schwarz nach
DIN EN 10220 / DIN EN 10216-1
DN 40 (D 1 1/2)
Menge: 3,000 m

**04.03.0020 Press-Bogen 1 1/2**
Press-Bogen 1 1/2
Press-Bogen
in den erforderlichen Winkelgraden,
aus unlegiertem Stahl mit Zink-Nickel Beschichtung,
im unverpressten Zustand undicht,
EPDM-Dichtelement,
DN 40 (D 1 1/2)
Menge: 4,000 St

**04.03.0030 Press-Muffe 1 1/2**
Press-Muffe 1 1/2
Press-Muffe
aus unlegiertem Stahl mit Zink-Nickel Beschichtung,
im unverpressten Zustand undicht,
EPDM-Dichtelement,
DN 40 (D 1 1/2)
Menge: 2,000 St

**04.03.0040 Press-Übergangsstück 1 1/2**
Press-Übergangsstück 1 1/2
Press-Übergangsstück
aus unlegiertem Stahl mit Zink-Nickel Beschichtung,
im unverpressten Zustand undicht,
EPDM-Dichtelement,
DN 40 (D 1 1/2)
Menge: 2,000 St

**04.03.0050 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

#### 04.04 Dämmung

**04.04.0010 Dämmung 100% für Stahlrohrleitung da 48,3 mm**
Dämmung von Heizungsleitungen einschl. aller Form- und
Verbindungsstücke
Dämmung mit nichtbrennbaren alukaschierten
Mineralwollerohrschalen gemäß GEG 100%
Ausführung:
Dämmschale fugendicht auf die Rohrleitung aufbringen.
Schutzstreifen der selbstklebenden Längsüberlappung
entfernen und damit den Längsschlitz dicht verkleben.
Die Rundstöße sind mit selbstklebendem Alu Klebeband zu
verkleben. .

Montagehöhe über Gelände/Fußboden bis 3,5 m

Unterschreitung der Mindestabstände nach DIN 4140
bis 0 mm ist mit zu kalkulieren.

Baustoffklasse:  A2 nach DIN 4102-1
Schmelzpunkt:  >1000°C nach DIN 4102-17
Wärmeleitfähigkeit:  0,035 W/(mK) nach EnEV

für Stahlrohrleitung da 48,3 mm

einschl. herstellen aller erforderlichen Ausschnitte
Menge: 3,000 m

**04.04.0020 Blech Ummantelung Stahlrohr da 48,3 mm gedämmt**
Ummantelung einzeln gedämmter Rohrleitungen, aus
feuerverzinktem Stahl DIN 17 162 Teil 1, 0,7 mm dick,
einreihig mit sechs verzinkten Blechschrauben je Meter
verschrauben. Unterschreitung der Mindestabstände nach
DIN 4140 bis 0 mm ist mit zu kalkulieren.
Rohraußendurchmesser 48,3 mm
Dämmschichtdicke 50 mm
Menge: 3,000 m

**04.04.0030 Bezeichnungsschilder**
Bezeichnungsschilder
Schild aus mehrschichtigem Kunststoff, mit
transparenter Kunststoffabdeckung, gedruckt, mit
eingesteckten Schriftleisten, Höhe 30 - 50 mm,
Breite 70 - 100 mm, auf Halter mit Spannband,
Befestigungsuntergrund Rohrleitung bzw. Armatur.
Menge: 2,000 St

### 05 Haus 15

*Hinweis*
Das Haus 15 wird vom Zoll genutzt und ist nur in der
Zeit von 7.00 bis 16.00 Uhr in Anwesenheit eines
Vertreters der BImA zugänglich! Zusätzlich sind die
Monteure namentlich zu benennen und anzumelden.

#### 05.01 Rohrleitungen und Zubehör

**05.01.0010 Differenzdruckregler/Volumenstrombegrenzer**
Nachrüstung eines Differenzdruckreglers mit
Volumenstrombegrenzung
Samson 2466 DN 32 kvs 12,5 m³/h
oder gleichwertig

Hersteller / Typ:
'

....................................................'
vom Bieter einzutragen

im Rücklauf vor dem Heizkreisverteiler Haus 15 zum
hydraulischen Abgleich mit Haus 14 einschl. aller dafür
erforderlichen Nebenarbeiten wie
- abstimmen mit dem BImA
- Außerbetriebnahme der Heizkreise auf dem Verteiler
- absperren der Erschließungsleitungen am Eintritt in
den Raum und auf dem Verteiler (siehe Bilder)
- entleeren des abgesperrten Abschnitts
- entfernen der Blechummantelung und abisolieren der
Leitungen
- Demontage und Entsorgung des vorhandenen alten
Wärmezählers
- trennen der Leitungen
- liefern und einsetzen des DDR/VSB und des T-Stücks
mit Messstutzen in die Bestandsleitungen aus Stahlrohr
DN 50 incl. aller dafür erforderlichen Form- und
Verbindungsstücke
- Abschnitt spülen, füllen, abdrücken und entlüften
- Wiederherstellung der Isolierung und Blechummantelung
. Inbetriebnahme der Heizkreise auf dem Verteiler
- einstellen des DDR/VSB

Verteiler Haus 15
90 kW
70/50°C
3,93 m³/h
Druckverlust Anlage: unbekannt
statische Höhe 1,2 bar
Menge: 1,000 PSCH

### 06 Haus 16

#### 06.01 Demontage

*Hinweis*
Alle Arbeiten haben nach den
Unfallverhütungsvorschriften zu erfolgen. Dabei sind
die Vereinbarungen mit dem eigenen Sachversicherer zu
beachten. (d.h.u.a. Beistellung von Brandposten
einschl. Nachkontrollen sowie Brandschutzvorkehrungen).
Sämtliche Dübel, Schrauben und Konsolen der Altanlagen
sind vollständig zu demontieren.

In die nachstehenden Positionen sind folgende
Leistungen einzukalkulieren:
- Demontieren
- Trennen und Sortieren
- Transport der demontierten Materialien bis zum
Container
- im Container des AN lagern
- auf LKW laden

Die Demontage aller Anlagenteile versteht sich als
Komplettleistung und beinhaltet auch das Entfernen
aller zur Gesamtanlage gehörenden Teile wie:
- Rohrhalterungen und Profilstahlkonstruktionen aller
Art
- Dübel und sonstige Befestigungsmaterialien
- Dämmung
- Abklemmen von elektrischen Anschlüssen
- jegliche Mess-, Steuer- und Regelungstechnik

Alle Arbeiten, bei denen der Ausführende in Kontakt mit
als gefährlich eingestuften Materialien kommt bzw.
kommen kann, sind in Schutzkleidung gemäß TRGS 521
auszuführen!

Die Position Demontage von Kabeln verschiedener
Dimensionen incl. Verlegesystem umfasst nur Kabel
zwischen Schaltschrank und HAST. Die Demontage von
Kabeln zu anderen technischen Einrichtungen gehört
nicht zum Leistungsumfang. Vor Beginn der Demontage ist
zu prüfen, ob über den Schaltschrank auch andere
technische Einrichtungen geregelt werden. Sollte dies
der Fall sein, ist vor Beginn der Demontage das weitere
Vorgehen mit dem Nutzer und dem Bauüberwacher
abzustimmen.

**06.01.0010 Zählerstände HAST dokumentieren und verteilen**
Zählerstand der HAST (Wärmemengenzähler) erfassen, mit
Ablesedatum dokumentieren und schriftlich an BImA und
Bauüberwachung verteilen.
Menge: 1,000 PSCH

**06.01.0020 HAST außer Betrieb nehmen**
HAST in Abstimmung mit dem BImA außer Betrieb nehmen
und freischalten.
Menge: 1,000 PSCH

**06.01.0030 Anlage entleeren**
Anlage für die Durchführung der Demontage entleeren.
Menge: 1,000 PSCH

**06.01.0040 Entfernen der Blechummantelung**
Entfernen der Blechummantelung an gedämmten
Rohrleitungen und Armaturen bis DN 50
im Technikraum im UG

Ausführung in Schutzkleidung gemäß TRGS 521!
Menge: 5,000 m

**06.01.0050 Entfernen der Rohrleitungsdämmung**
Entfernen der Rohrleitungsdämmungen
Dämmung aus Mineralwolle mit lungengängigen Fasern der
Kategorie 1B* gemäß TRGS 905, Einstufung als
gefährlicher Abfall, Rückbau unter Einhaltung und
Umsetzung der TRGS 521 an Rohrleitungen aus Stahlrohr
und Armaturen bis DN 50, Dämmdicke bis 60 mm,
im Technikraum im UG

Ausführung in Schutzkleidung gemäß TRGS 521!

Getrennte Aufnahme entsprechend den erforderlichen
Sicherheitsvorkehrungen, insbesondere der TRGS 521,
selektive Entfernung von den übrigen Abfallarten,
Verpacken, getrennte Bereitstellung zur Entsorgung,
vorzugsweise in Big Bags. Das Gestellen der Big Bags
ist Leistungsbestandteil.
Menge: 15,000 m

**06.01.0060 Abstimmung mit den Stadtwerken Cottbus**
Abstimmung mit den Stadtwerken Cottbus bezüglich
Demontage und Rückführung folgender Bauteile der
Station:
- Wärmemengenzähler
- Mengenbegrenzer
- Zähler Füllstrecke
Menge: 1,000 PSCH

**06.01.0070 Demontage Fernwärmekompaktstation**
Demontage der indirekten Fernwärmekompaktstation WVG
75/2, Baujahr 2010, bestehend aus:
- Primärmodul DN 50
- Wärmetauscher
- Sekundärmodul DN 65
- Heizkreis DN 32 mit Mischer
- Heizkreis DN 50 ohne Mischer
Station auf Standrahmen
Leermasse ca. 275 kg
im Technikraum im UG
Demontage einschl. aller Heizleitungen, Ventile,
Einbauten (wie z.B. Schlammfänger, Luftgefäße,
Manometer, Thermometer, Pumpen, Regelventile, Schilder)
und dergl..
Der Wärmemengenzähler und der Mengenbegrenzer sind
Eigentum der Stadtwerke Cottbus! Vor der Demontage ist
mit den Stadtwerken Cottbus der Umgang mitr diesen
Bauteilen zu klären (siehe Vorposition)!

Übergabe der Heizkreispumpen Wilo Stratos 30/1-8 und
Wilo Stratos 50/1-9 sowie der Temperaturfühler mit
Gehäuse an die BImA!
Menge: 1,000 St

**06.01.0080 Demontage MAG**
Demontage MAG 400 l incl. Anschlussleitung und
Kappenventil
im Technikraum im UG.

Übergabe des MAG an die BImA!
Menge: 1,000 St

**06.01.0090 Demontage von Heizleitungen bis DN 50**
Demontage von Heizleitungen, Ventilen, Einbauten (wie
z.B. Schlammfänger, Luftgefäße, Schilder) und dergl.,
die nicht Bestandteil der Fernwärmekompaktstation sind,
entfernen durch Lösen der Aufhängungen, trennen mit
Schweißbrenner bzw. Trennschleifer, in Bereichen mit zu
schützenden Inventaren sind Abdeckungen und die
Demontage mit Handsägen zu kalkulieren. Alle
Abhängungen, Tragkonstruktionen, Bestandsinstallationen
sind vollständig zu entfernen.
Arbeitshöhe über Fußboden bis 3,50 m,
Rohrleitungen aus Stahlrohr geschweißt bis DN 50
im Technikraum im UG
Menge: 5,000 m

**06.01.0100 Demontage Schaltschrank**
Demontage Schaltschrank
HxBxT 0,5x0,5x0,2 m
im Technikraum im UG

Übergabe des Reglers an die BImA!

Hinweis am Anfang des Titels beachten!
Menge: 1,000 St

**06.01.0110 Demontage Verkabelung**
Demontage von Kabeln verschiedener Dimensionen incl.
Verlegesystem
im Technikraum im KG

Zu demontieren sind nur Kabel zwischen Schaltschrank
und HAST. Die Demontage von Kabeln zu anderen
technischen Einrichtungen gehört nicht zum
Leistungsumfang.
Menge: 100,000 m

#### 06.02 Wärmeübergabestation

*Hinweis*
Der Zeitpunkt der Inbetriebnahme der Station ist
rechtzeitig mit dem Lieferanten abzustimmen. Vor
Baubeginn hat sich der Hersteller über die örtlichen
Gegebenheiten zu informieren und beim Bau der Station
zu berücksichtigen.

Dem Angebot ist eine aussagefähige
Leistungsbeschreibung und ein Schema der angebotenen
Station beizufügen!

Die Bestand-HAST ist mit folgenden ausgangsseitigen
Absperrarmaturen ausgestattet (siehe Bild Pos. 6.1.70):

Heizkreis 1: Muffenkugelhähne HS Iso T mit IG DN 32
(Mitte Kugelhähne ca. 1,70 m über Fußboden)
Heizkreis 2: Einschweißkugelhähne Högfors DN 50 ((Mitte
Kugelhähne ca. 1,60 m über Fußboden)

Diese Kugelhähne sind nach Möglichkeit als
Leistungsgrenze zur Bestandsanlage zu nutzen, um diese
nicht ablassen zu müssen. Die nachfolgende
Leistungsbeschreibung der HAST stellt darauf ab. Sollte
seitens des Bieters eingeschätzt werden, dass die
Weiternutzung dieser Kugelhähne nicht möglich ist, ist
die HAST anders als beschrieben mit ausgangsseitigen
Armaturen zur Hauptabsperrung der Heizkreise
anzubieten.

Die Zuwegung zum Technikraum weist eingeschränkte
Platzverhältnisse auf. Ob dies eine Lieferung der neuen
Station in mehreren Modulen erforderlich macht, ist
durch eine Vorortbesichtigung zu ermitteln. Wenn
mehrere Module erforderlich sind, sind diese mit
steckfertiger Verkabelung zu liefern.

Derzeit existiert keine liegenschaftsbezogene GA. Das
BImA wünscht dennoch eine Visualisierung der Station
mit der Möglichkeit, sich diese Browser basiert
anschauen zu können. Der Hersteller des Reglers muss
deshalb eine Cloud basierte Anlagenüberwachung möglich
machen können. Der erforderliche Internetanschlüsse für
den Regler wird incl. des Routers durch den Nutzer zur
Verfügung gestellt.

**06.02.0010 Wärmeübergabestation 230 kW**
Wärmeübergabestation 230 kW gemäß den
Ausführungsrichtlinien der AGFW und DIN 4747 sowie der
TAB der Stadtwerke FW Cottbus für indirekten Anschluss
mit 2 Sekundärheizkreisen. Kompaktstation freistehend,
auf Stahlrahmen montiert mit Schaltschrank,
rohrtechnisch montiert, komplett verdrahtet und nach
den Vorschriften geprüft. Station mit Wärmedämmung nach
GEG.

AUSLEGUNGSPARAMETER

primärsekundär
Temperatur °C:95/5270/50
DN/PN-(bar):40/1065/6
Volumenstrom cbm/h:4,7110,05
Ström.geschw. m/s:0,900,72
dp min bar: 0,5
dp max. bar: 1,5
Manometer bar: 0...100...6
Thermometer °C0...1600...100

Maße Bestands-HAST zur Orientierung (siehe Bild Pos.
6.1.70):

Vorlauf Heizkreis 1 von Außenwand: ca. 1,38 m
Abstand Vorlauf zu Rücklauf Heizkreis 1: ca. 27 cm
Abstand Rücklauf Heizkreis 1 zu Vorlauf Heizkreis 2:
ca. 31 cm
Abstand Vorlauf zu Rücklauf Heizkreis 2: ca. 34 cm
Abstand Rücklauf Heizkreis 2 zum Pimärrücklauf: ca. 60
cm

Max. Breite der HAST: 2,2 m

ÜBERGABESTATION

Vorlauf
- 1 Stück Hauptabsperrung
- 1 Stück Rohrfedermanometer, Absperrventil mit
Prüfanschluss, NG 100  0-16 bar  Kl. 1.0 radial
- 1 Stück KFE-Kugelhahn mit Verschlusskappe 1/2"
- 1 Stück Maschinenthermometer  0-120°C
- 1 Stück Schmutzfänger, Sieb Niro
- 1 Stück Messstutzen zum Anschluss Temperaturfühler
des Wärmemengenzählers
- 1 Stück Messstutzen zum Anschluss der
Wirkdruckleitung für DDR/Mengenbegrenzer
- 1 Stück Temperaturregelventil als Stellgerät mit
Sicherheitsfunktion einschließlich elektrischem
Stellantrieb mit Notstellfunktion
- 1 Stück Tauchtemperaturfühler mit Gehäuse

- 1 hartgelöteter Hochleistungsplattenwärmeübertrager
einschl. erforderlicher Stütze und Wärmedämmung

Rücklauf
- 1 Stück Tauchtemperaturfühler mit Gehäuse
- 1 Stück Rohrfedermanometer, Absperrventil mit
Prüfanschluss, NG 100  0-16 bar  Kl. 1.0 radial
- 1 Passstück für Differenzdruckregler mit
Mengenbegrenzung nach Vorgabe Stadtwerke Cottbus
- 1 Passstück für Wärmemengenzähleinrichtung nach
Vorgabe Stadtwerke Cottbus
- 1 Stück Messstutzen zum Anschluss Temperaturfühler
des Wärmemengenzählers
- 1 Stück Anschlussstutzen 1/2" für automatische
Nachspeiseeinrichtung
- 1 Stück Maschinenthermometer  0-120°C
- 1 Stück KFE-Kugelhahn mit Verschlusskappe 1/2"
- 1 Stück Rohrfedermanometer, Absperrventil mit
Prüfanschluss, NG 100  0-16 bar  Kl. 1.0 radial
- 1 Stück Hauptabsperrung

Primäranschluss: rechts

HAUSZENTRALE

Vorlauf
- 1 Stück Tauchtemperaturfühler mit Gehäuse
- 1 Stück KFE-Hahn mit Verschlusskappe 1/2"
- 1 Stück Sicherheitsventil, bauteilgeprüft,
Abblasedruck 6 bar
- 1 Stück Sicherheitstemperaturwächter

Rücklauf
- 1 Stück Anschlussstutzen 1" für MAG
- 1 Stück Rohrfedermanometer, Absperrventil, NG 63  0-6
bar  Kl. 1.6 axial
- 1 Stück Anschlussstutzen 1/2" für automatische
Nachspeiseeinrichtung
- 1 Stück KFE-Hahn mit Verschlusskappe 1/2"
- 1 Stück Tauchtemperaturfühler mit Gehäuse

-1 Stück Nachspeiseeinrichtung mit einstellbarer
Zeitbegrenzung zur Nachspeisung aus dem
Fernwärmenetz-Rücklauf bestehend aus:
  -1 Stück Absperrventil
  -1 Stück Schmutzfänger
  -1 Stück Sicherheitsabsperrventil mit Druckminderer
...-1 Stück Magnetventil mit absperrbarer Umgehung
...-1 Stück Rohrfedermanometer, Absperrventil, NG 63
0-6 bar  Kl. 1.6 radial
...-1 Stück Mengenbegrenzer
  -1 Stück Pass-Stück für Nachspeisemesseinrichtung
nach Vorgabe Stadtwerke Cottbus
  -1 Stück Rückschlagarmatur
  -1 Stück Absperrventilr
...-1 Stück Druckschalter

Sekundäranschluss: Standard oben

DDC-REGELUNG

DDC-Regler zur witterungsgeführten Regelung für einen
Vorregelkreis, einen Heizkreis mit und einen Heizkreis
ohne Mischer.
M-Bus Schnittstelle am DDC-Regler für Aufschaltung
Wärmezähler
Mod-Bus-TCP Schnittstelle zur bauseitigen Einbindung in
ein Datennetz

Schaltschrank mit allen erforderlichen Klemmen,
Sicherungen, Störmeldeleuchten, Hauptschalter,
Motorsteuerungen. Bereitstellung eines potentialfreien
Sammelstörsignals. Begrenzung der Rücklauftemperatur
gemäß TAB Fernwärmeversorgung sowie Realisierung der
Unterbrechung der Wärmezufuhr durch Schließen des
Primärregelventil bei Spannungsausfall.

HEIZKREISMODULE

Heizkreis Statische Heizung Haus 16
Leistung kW:65
Anschlussnennweite DN:32
Temperaturspreizung °C:70/50°C
Volumenstrom cbm/h:2,84
mittlere Ström.geschw. m/s:0,73
max. Diff.druck ausgangsseitig kPa:50

Vorlauf
- 1 Stück Kugelhahn zur Hauptabsperrung
- 1 Stück KFE-Hahn mit Verschlusskappe 1/2"
- 1 Dreiwegeventil mit Stellantrieb
- 1 Stück Nassläuferpumpe mit integrierter
elektronischer Leistungsanpassung, Pumpe ohne
Mindestförderstrom, Bedienung über TFT-Display und
Softtouch-Tastatur (keine OEM-Pumpe!)
- 1 Stück Tauchtemperaturfühler mit Gehäuse
- 1 Stück Rohrfedermanometer, Absperrventil, NG 63  0-6
bar  Kl. 1.6 axial
- 1 Stück Bimetallthermometer mit Schutzrohr, NG 63
0-60°C  GK 1.0 axial
- 1 Stück Übergang auf IG-Kugelhahn HS Iso T der
Bestandsanlage (Mitte Kugelhahn ca. 1,70 m über
Fußboden)

Rücklauf
- 1 Stück Übergang auf Kugelhahn HS Iso T der
Bestandsanlage (Mitte Kugelhahn ca. 1,70 m über
Fußboden)
- 1 Stück Bimetallthermometer mit Schutzrohr, NG 63
0-60°C  GK 1.0 axial
- 1 Stück Rohrfedermanometer, Absperrventil, NG 63  0-6
bar  Kl. 1.6 axial
- 1 Stück Tauchtemperaturfühler mit Gehäuse
- 1 Stück Schmutzfänger
- 1 Stück Rückschlagarmatur
- 1 Stück KFE-Hahn mit Verschlusskappe 1/2"
- 1 Stück Kugelhahn zur Hauptabsperrung

Heizkreis Statische Haus 14, Haus 15 und RLT Haus 16
Leistung kW:165
Anschlussnennweite DN:50
Temperaturspreizung °C:70/50°C
Volumenstrom cbm/h:7,21
mittlere Ström.geschw. m/s:0,86
max. Diff.druck ausgangsseitig kPa:50

Vorlauf
- 1 Stück Kugelhahn zur Hauptabsperrung
- 1 Stück KFE-Hahn mit Verschlusskappe 1/2"
- 1 Stück Nassläuferpumpe mit integrierter
elektronischer Leistungsanpassung, Pumpe ohne
Mindestförderstrom, Bedienung über TFT-Display und
Softtouch-Tastatur (keine OEM-Pumpe!)
- 1 Stück Tauchtemperaturfühler mit Gehäuse
- 1 Stück Rohrfedermanometer, Absperrventil, NG 63  0-6
bar  Kl. 1.6 axial
- 1 Stück Bimetallthermometer mit Schutzrohr, NG 63
0-60°C  GK 1.0 axial
- 1 Stück Übergang auf Kugelhahn Högfors der
Bestandsanlage (Mitte Kugelhahn ca. 1,60 m über
Fußboden)

Rücklauf
- 1 Stück Übergang auf Kugelhahn Högfors der
Bestandsanlage (Mitte Kugelhahn ca. 1,60 m über
Fußboden)
- 1 Stück Bimetallthermometer mit Schutzrohr, NG 63
0-60°C  GK 1.0 axial
- 1 Stück Rohrfedermanometer, Absperrventil, NG 63  0-6
bar  Kl. 1.6 axial
- 1 Stück Tauchtemperaturfühler mit Gehäuse
- 1 Stück Schmutzfänger
- 1 Stück Rückschlagarmatur
- 1 Stück KFE-Hahn mit Verschlusskappe 1/2"
- 1 Stück Kugelhahn zur Hauptabsperrung

Übergabe der funktionsfähigen Wärmeübergabestation mit
den erforderlichen Übergabeprotokollen gem. TAB
Stadtwerke Cottbus

Hersteller / Typ:
'

....................................................'
vom Bieter einzutragen
Menge: 1,000 St

**06.02.0020 Anmeldung/Abstimmungen/Koordinierung**
- Anmeldung, Abstimmung mit den Stadtwerken Cottbus
(Daten der Messarmaturen, Anmeldung zur Inbetriebnahme)
- Abstimmung und Koordinierung der Montage von
Mengenbegrenzer, Wärmemengenzähler und
Füllstreckenzähler mit den Stadtwerken Cottbus
Menge: 1,000 PSCH

**06.02.0030 Einweisung Betreiber**
Einweisung Betreiber, bestehend aus:
- Vor-Ort-Schulung in der Bedienung des Reglers
- Erkennen und Lokalisieren von Störmeldungen
- Übernahmeprotokoll
Menge: 1,000 St

**06.02.0040 Inbetriebnahme und Probebetrieb der Wärmeübergabestation**
Inbetriebnahme und Probebetrieb der
Wärmeübergabestation
- Regleraktivierung, -parametrierung
- Kontrolle sämtlicher Klemmstellen
- Kontrolle sämtlicher Aggregate, Meßstellen
- Funktionsproben aller Regeleinrichtungen und
Steuerungseinrichtungen
- Kontrolle der Sicherheitseinrichtungen
- Inbetriebnahme Schaltschrank
- Grenzwertfahrbetrieb
Menge: 1,000 St

**06.02.0050 Dokumentation, bestehend aus:**
Dokumentation bestehend aus:
- Anlagenparameter- und Armaturendokumentation
- Datenblätter
- Übergabeprotokolle
- 2x MSR-Schaltplan (1x für Revisionsunterlagen + 1x im
Schaltschrank)
Menge: 1,000 St

**06.02.0060 Schaltschema mit beständiger Schutzfolie**
Schaltschema mit beständiger Schutzfolie gegen
Feuchtigkeit liefern und an gut sichtbarer Stelle im
Aufstellraum anbringen.
Menge: 1,000 St

**06.02.0070 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

**06.02.0080 Wiederherstellung Potentialausgleich**
Menge: 1,000 PSCH

#### 06.03 Rohrleitungen und Zubehör - primär

*Hinweis*
Sofern im LV nicht gesondert aufgeführt sind für
sämtliche Rohrleitungen die erforderlichen Form- und
Verbindungsstücke, Befestigungen, Rohrhülsen, Rosetten,
Schweiß-, Löt- und Verbindungsmaterialien sowie die
Montage und zur Montage notwendige Maßnahmen in die
Einheitspreise aufzunehmen.
Die TAB des Fernwärmeversorgers sind zu beachten und
einzuhalten (PN 10/120°C für alle Anlagenbestandteile!)

**06.03.0010 Rohrleitung aus nahtlosem Stahlrohr DN 50**
Rohrleitung aus nahtlosem Stahlrohr, schwarz, DN 50,
verbinden durch Schweißen, verlegen in Gebäuden,
einschl. Schweiß-bzw. Löt- und Dichtungsmaterial.
Einschl. Rohrbefestigungen, körperschallgedämmt DIN
4109, Montagehöhe über Gelände/Fußboden bis 3,5 m.
Menge: 3,000 m

**06.03.0020 Einschweißbogen DN 50 als Zulage**
Einschweißbogen DN 50 als Zulage für Rohrleitung aus
Stahlrohr, schwarz.
Menge: 4,000 St

**06.03.0030 Einschweiß-Reduzierstück DN 50/40 als Zulage**
Einschweiß-Reduzierstück DN 50/40 als Zulage für
Rohrleitung aus Stahlrohr, schwarz.
Menge: 2,000 St

**06.03.0040 Anschluss herstellen an Bestandsleitung**
Anschluss herstellen von Stahlrohr DN 50 an
Bestandsleitung aus Stahlrohr DN 50 mittels Schweißung
incl. Nahtvorbereitung.
Menge: 2,000 St

**06.03.0050 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

#### 06.04 Rohrleitungen und Zubehör - sekundär

**06.04.0010 MAG 400 l**
Membran-Druckausdehnungsgefäß für geschlossene Heiz-
und Kühlwassersysteme. Gefäße sind konstruiert und
gefertigt nach DIN EN 13831. Zulassung gemäß Richtlinie
für Druckgeräte 2014/68/EU.
Langlebige Epoxidharzbeschichtung
Nicht tauschbare Halbmembran nach DIN EN 13831
Ab 35 Liter stehend
Für Frostschutzmittelzusatz mindestens 25 bis 50 %
Mit Gewindeanschlüssen
Max. zulässige Systemtemperatur 120 °C
Max. zulässige Betriebstemperatur 70 °C
Membranmaterial: SBR
Nennvolumen: 400 l
Max. Nutzvolumen: 360 l
Max. zul. Systemtemperatur: 120 °C
Min. zul. Betriebstemperatur (ft): -10 °C
Max. zul. Betriebstemperatur: 70 °C
Max. zul. Betriebsüberdruck: 6 bar
Gasvordruck werksseitig: 1.5 bar
Anschluss : R 1"
Durchmesser: 740 mm
Max. Höhe: 1093 mm
Höhe Wasseranschluss: 245 mm
Kippmaß ca.: 1163 mm
oder gleichwertig
Menge: 1,000 St

**06.04.0020 Kappenventil 1"**
Kappenventil
Für Membran-Druckausdehnungsgefäße in geschlossenen
Heizungs- und Kühlwasseranlagen.Mit einer gegen
unbeabsichtigtes Schließen gesicherten Absperrung und
einer Entleerung gemäß DIN EN 12828.
Betriebstemperatur: 120 °C
Max. zul. Betriebstemperatur: 120 °C
Max. zul. Betriebsüberdruck: 10 bar
Anschluss : R 1"
Betriebsüberdruck: 10 bar
oder gleichwertig
Menge: 1,000 St

**Ausführungsbeschreibung 0004 Ausführungsbeschreibung**
Rohrleitungen aus Stahl schwarz nach DIN EN 10220 / DIN
EN 10216-1, nahtlos, in den Dimensionen DN 10 (D 3/8)
bis DN 100 (D 4), Rohrreihe 1,

Pressverbinder aus unlegiertem Stahl, Werkstoff-Nr.
1.0308, mit einer äußeren hochwertigen
Zink-Nickel-Beschichtung, mit SC-Contur, im
unverpressten Zustand undicht über den gesamten
Prüfbereich von 22 hPa (22 mbar) bis 0,3 MPa (3 bar)
trocken, 0,1 MPa (1 bar) bis 0,65 MPa (6,5 bar) nass,
EPDM-Dichtelement, unlösbar

Einsatzbereich:
geschlossenen Heizkreisläufen, Industrie- und
Druckluftanlagen, Sprinklerlöschanlage

Betriebsbedingungen Wasser:
max. Betriebstemperatur 110°C°C
max. Betriebsdruck 1,6 MPa (16 bar)

Verlegen als Heizungs- oder Heizungsanschlussleitungen
unter Beachtung der DIN EN 12828 und der DIN EN 14336
einschließlich Ablängen, Ausrichten und Befestigen,
unter Berücksichtigung der temperaturabhängigen
Längenänderung. Rohrschellen, Befestigungsmaterial,
Überschiebrohre für Wand- und Deckendurchführungen
einschließlich allen Zubehörs sind mit zu kalkulieren.

Verlegung in Gebäuden, Montagehöhe bis 3,5 m über
Gelände oder Fußboden

Hersteller / Typ:
'

....................................................'
vom Bieter einzutragen

**06.04.0030 Stahlrohr DIN EN 10220 / DIN EN 10216-1 DN 25 (D 1)**
Stahlrohr DIN EN 10220 / DIN EN 10216-1 DN 25 (D 1)
Stahlrohr schwarz nach
DIN EN 10220 / DIN EN 10216-1
DN 25 (D 1)
Menge: 5,000 m

**06.04.0040 Stahlrohr DIN EN 10220 / DIN EN 10216-1 DN 32 (D 1 1/4)**
Stahlrohr DIN EN 10220 / DIN EN 10216-1 DN 32 (D 1 1/4)
Stahlrohr schwarz nach
DIN EN 10220 / DIN EN 10216-1
DN 32 (D 1 1/4)
Menge: 2,000 m

**06.04.0050 Stahlrohr DIN EN 10220 / DIN EN 10216-1 DN 50 (D 2)**
Stahlrohr DIN EN 10220 / DIN EN 10216-1 DN 50 (D 2)
Stahlrohr schwarz nach
DIN EN 10220 / DIN EN 10216-1
DN 50 (D 2)
Menge: 2,000 m

**06.04.0060 Press-Bogen 1**
Press-Bogen 1
Press-Bogen
in den erforderlichen Winkelgraden,
aus unlegiertem Stahl mit Zink-Nickel Beschichtung,
im unverpressten Zustand undicht,
EPDM-Dichtelement,
DN 25 (D 1)
Menge: 4,000 St

**06.04.0070 Press-Bogen 1 1/4**
Press-Bogen 1 1/4
Press-Bogen
in den erforderlichen Winkelgraden,
aus unlegiertem Stahl mit Zink-Nickel Beschichtung,
im unverpressten Zustand undicht,
EPDM-Dichtelement,
DN 32 (D 1 1/4)
Menge: 4,000 St

**06.04.0080 Press-Bogen 2**
Press-Bogen 2
Press-Bogen
in den erforderlichen Winkelgraden,
aus unlegiertem Stahl mit Zink-Nickel Beschichtung,
im unverpressten Zustand undicht,
EPDM-Dichtelement,
DN 50 (D 2)
Menge: 4,000 St

**06.04.0090 Press-Muffe 1**
Press-Muffe 1
Press-Muffe
aus unlegiertem Stahl mit Zink-Nickel Beschichtung,
im unverpressten Zustand undicht,
EPDM-Dichtelement,
DN 25 (D 1)
Menge: 2,000 St

**06.04.0100 Press-Muffe 1 1/4**
Press-Muffe 1 1/4
Press-Muffe
aus unlegiertem Stahl mit Zink-Nickel Beschichtung,
im unverpressten Zustand undicht,
EPDM-Dichtelement,
DN 32 (D 1 1/4)
Menge: 2,000 St

**06.04.0110 Press-Muffe 2**
Press-Muffe 2
Press-Muffe
aus unlegiertem Stahl mit Zink-Nickel Beschichtung,
im unverpressten Zustand undicht,
EPDM-Dichtelement,
DN 50 (D 2)
Menge: 2,000 St

**06.04.0120 Press-Übergangsstück 1**
Press-Übergangsstück 1
Press-Übergangsstück
aus unlegiertem Stahl mit Zink-Nickel Beschichtung,
im unverpressten Zustand undicht,
EPDM-Dichtelement,
DN 25 (D 1)
Menge: 4,000 St

**06.04.0130 Press-Übergangsstück 1 1/4**
Press-Übergangsstück 1 1/4
Press-Übergangsstück
aus unlegiertem Stahl mit Zink-Nickel Beschichtung,
im unverpressten Zustand undicht,
EPDM-Dichtelement,
DN 32 (D 1 1/4)
Menge: 2,000 St

**06.04.0140 Press-Übergangsstück 2**
Press-Übergangsstück 2
Press-Übergangsstück
aus unlegiertem Stahl mit Zink-Nickel Beschichtung,
im unverpressten Zustand undicht,
EPDM-Dichtelement,
DN 50 (D 2)
Menge: 2,000 St

**06.04.0150 Anschluss herstellen an Bestandsleitung**
Anschluss herstellen von Stahlrohr DN 50 an
Bestandskugelhahn Högfors DN 50 mittels Schweißung
incl. Nahtvorbereitung.
Menge: 2,000 St

**06.04.0160 Korrosionsschutzanstrich von Leitungen aus Stahlrohr DN 25**
Menge: 5,000 m

**06.04.0170 Spülen, Füllen, Abdrücken und Entlüften**
Spülen, Füllen, Abdrücken und Entlüften der
Gesamtanlage:
Prüfdruck:
Heizungsanlage mit mind. 1,3-fachem Betriebsdruck,
Gesamtanlage nach der Druckprobe entleeren,
entschlammen, füllen mit aufbereitetem Wasser gem. VDI
2035 einschließlich Lieferung aller Medien,
Bereitstellung der notwendigen Anlagentechnik, Nachweis
der regelkonformen Qualität des Füllwassers und
entlüften der Anlage.
Einschl. Protokollierung.
Menge: 1,000 St

#### 06.05 Dämmung

**06.05.0010 Dämmung 100% für Stahlrohrleitung da 42,4 mm**
*** Bezugsbeschreibung
Dämmung von Heizungsleitungen einschl. aller Form- und
Verbindungsstücke
Dämmung mit nichtbrennbaren alukaschierten
Mineralwollerohrschalen gemäß GEG 100%
Ausführung:
Dämmschale fugendicht auf die Rohrleitung aufbringen.
Schutzstreifen der selbstklebenden Längsüberlappung
entfernen und damit den Längsschlitz dicht verkleben.
Die Rundstöße sind mit selbstklebendem Alu Klebeband zu
verkleben. .

Montagehöhe über Gelände/Fußboden bis 3,5 m

Unterschreitung der Mindestabstände nach DIN 4140
bis 0 mm ist mit zu kalkulieren.

Baustoffklasse:  A2 nach DIN 4102-1
Schmelzpunkt:  >1000°C nach DIN 4102-17
Wärmeleitfähigkeit:  0,035 W/(mK) nach EnEV

für Stahlrohrleitung da 42,4 mm

einschl. herstellen aller erforderlichen Ausschnitte
Menge: 2,000 m

**06.05.0020 Dämmung 100% für Stahlrohrleitung da 60,3 mm**
*** wie Position 06.05.0010
Stahlrohrleitung da 60,3 mm
Menge: 5,000 m

**06.05.0030 Blech Ummantelung Stahlrohr da 42,4 mm gedämmt**
*** Bezugsbeschreibung
Ummantelung einzeln gedämmter Rohrleitungen, aus
feuerverzinktem Stahl DIN 17 162 Teil 1, 0,7 mm dick,
einreihig mit sechs verzinkten Blechschrauben je Meter
verschrauben. Unterschreitung der Mindestabstände nach
DIN 4140 bis 0 mm ist mit zu kalkulieren.
Rohraußendurchmesser 42,4 mm
Dämmschichtdicke 40 mm
Menge: 2,000 m

**06.05.0040 Blech Ummantelung Rohr da 60,3 mm gedämmt**
*** wie Position 06.05.0030
Rohraußendurchmesser 60,3 mm
Dämmschichtdicke 60 mm
Menge: 5,000 m

**06.05.0050 Bezeichnungsschilder**
Bezeichnungsschilder
Schild aus mehrschichtigem Kunststoff, mit
transparenter Kunststoffabdeckung, gedruckt, mit
eingesteckten Schriftleisten, Höhe 30 - 50 mm,
Breite 70 - 100 mm, auf Halter mit Spannband,
Befestigungsuntergrund Rohrleitung bzw. Armatur.
Menge: 6,000 St

### 07 Entsorgung

#### 07.01 Entsorgung

**07.01.0010 Aufwand Erstellung ESN**
Aufwand Abfallhandling

Aufwand für Zuarbeit gesamte abfallrechtliche
NW-Führung für alle ausgewiesenen gefährlichen und
nicht gefährlichen Abfallarten

Der Auftraggeber ist Abfallerzeuger. Für das Handling
mit den gefährlichen Abfallarten setzt er einen
Bevollmächtigten ein. Bestandteil ist die Erstellung
von Übernahmescheinen, Praxisbelegen, Begleitscheinen
für alle gefährlichen und nicht gefährlichen
Abfallarten. Dies schließt auch alle damit verbundenen
Gebühren ein.

1 Stück = Leistungsumfang wie beschrieben für
abfallkonforme Nachweisführung
Menge: 5,000 St

**07.01.0020 Erstellung Abschlussdokumentation Abfall Gesamtmaßnahme**
Aufwand Abfallhandling

Die Leistungsposition beinhaltet alle Aufwendungen, die
zur Erstellung der baubegleitenden, fortlaufenden
Dokumentation und der daraus anzufertigenden
Abschlussdokumentation erforderlich sind. Das Vorliegen
der Abschlussdokumentation bildet die Grundlage für die
Abnahme der Gesamtleistung und Schlussrechnungslegung.

Folgende Unterlagen müssen darin enthalten sein:

Tabellarische Auflistung der abfallrechtlichen Belege
mit folgenden Angaben:
- Entsorgungsnachweisnummer
- Belegnummer von Praxisbelegen und Wiegescheinen
- Bezeichnung der entsorgten Abfälle (Abfallart)
- Entsorger
- Datum

Die Angaben in der tabellarischen Übersicht sind mit
Bezug zu der jeweiligen Leistungsposition und getrennt
nach den Gewerken zu erstellen.

Die Abfallnachweisführung mit den Wiegescheinen sind
unmittelbar (zeitnah, max. bis 10 Tage) nach der
Entsorgung/Verwertung vom AN dem AG zu übergeben.

Übergabe der Abschlussdokumentation in 2-facher
Ausfertigung, davon ein kopierfähiges Original und auf
Datenträger.
Menge: 1,000 St

**07.01.0030 Transport und Entsorgung Elektroschrott, schadstofffrei**
Entsorgung von nicht gefährlichen Abfällen
Die Leistung beinhaltet die Aufnahme, den Transport und
die Ablagerung beim Entsorger einschließlich aller
Nebenleistungen. In die Leistungsposition sind alle
Leistungen, welche aus den Annahmebedingungen des
Entsorgers resultieren, einzukalkulieren.

Name des Entsorgers/Transporteurs (vom Bieter
anzugeben):

___________________________________

Verwertungs- und Beseitigungsanlage (vom Bieter
anzugeben):

____________________________________

ASN (AVV) Bezeichnung 160214
Gebrauchte Geräte mit Ausnahme derjenigen, die unter
160209 bis 160213 fallen

Zuordnung: E-Schrott, schadstofffrei

Hinweis: Die PT und PA-Nummern sind mit Angebotsabgabe
zu benennen. Weiterhin sind die Entsorgungszertifikate
vorzulegen.

Bestandteil der LP sind auch die
Umsetzungen/Mehrfachbewegungen innerhalb der 4
Baustellenbereiche (z. B. Versetzen Container usw.).
Menge: 0,040 t

**07.01.0040 Transport und Entsorgung Gemischte Metalle, schadstofffrei**
Entsorgung von nicht gefährlichen Abfällen
Die Leistung beinhaltet die Aufnahme, den Transport und
die Ablagerung beim Entsorger einschließlich aller
Nebenleistungen. In die Leistungsposition sind alle
Leistungen, welche aus den Annahmebedingungen des
Entsorgers resultieren, einzukalkulieren.

Name des Entsorgers/Transporteurs (vom Bieter
anzugeben):

___________________________________

Verwertungs- und Beseitigungsanlage (vom Bieter
anzugeben):

____________________________________

ASN (AVV) Bezeichnung 170407
Gemischte Metalle

Hinweis: Die PT und PA-Nummern sind mit Angebotsabgabe
zu benennen. Weiterhin sind die Entsorgungszertifikate
vorzulegen.

Bestandteil der LP sind auch die
Umsetzungen/Mehrfachbewegungen innerhalb der 4
Baustellenbereiche (z. B. Versetzen Container).
Menge: 0,800 t

**07.01.0050 Transport und Entsorgung Kabel, schadstofffrei**
Entsorgung von nicht gefährlichen Abfällen
Die Leistung beinhaltet die Aufnahme, den Transport und
die Ablagerung beim Entsorger einschließlich aller
Nebenleistungen. In die Leistungsposition sind alle
Leistungen, welche aus den Annahmebedingungen des
Entsorgers resultieren, einzukalkulieren.

Name des Entsorgers/Transporteurs (vom Bieter
anzugeben):

___________________________________

Verwertungs- und Beseitigungsanlage (vom Bieter
anzugeben):

____________________________________

ASN (AVV) Bezeichnung 170411
Kabel mit Ausnahme derjenigen, die unter 17 04 10*
fallen

Hinweis: Die PT und PA-Nummern sind mit Angebotsabgabe
zu benennen. Weiterhin sind die Entsorgungszertifikate
vorzulegen.

Bestandteil der LP sind auch die
Umsetzungen/Mehrfachbewegungen innerhalb der 4
Baustellenbereiche (z. B. Versetzen Container).
Menge: 0,050 t

**07.01.0060 Transport und Entsorgung Dämmmaterial, schadstoffhaltig**
Entsorgung von gefährlichen Abfällen
Die Leistung beinhaltet die Aufnahme, den Transport und
die Ablagerung beim Entsorger einschließlich aller
Nebenleistungen. In die Leistungsposition sind alle
Leistungen, welche aus den Annahmebedingungen des
Entsorgers resultieren, einzukalkulieren.

Name des Entsorgers/Transporteurs (vom Bieter
anzugeben):

___________________________________

Verwertungs- und Beseitigungsanlage (vom Bieter
anzugeben):

____________________________________

Interne Bezeichnung:
ASN (AVV) Bezeichnung 170603*
Anderes Dämmmaterial, das aus gefährlichen Stoffen
besteht oder solche enthält

Hinweis: Die PT und PA-Nummern sind mit Angebotsabgabe
zu benennen. Weiterhin sind die Entsorgungszertifikate
vorzulegen.

Ebenfalls mit Angebotsabgabe ist der
Sammelentsorgungsnachweis vorzulegen.

Bestandteil der LP sind auch die
Umsetzungen/Mehrfachbewegungen innerhalb der 4
Baustellenbereiche (z. B. Versetzen Container, BigBags
usw.).
Menge: 0,070 t

**07.01.0070 Transport und Entsorgung Gemischte Bau- und Abbruchabfälle**
Entsorgung von nicht gefährlichen Abfällen
Die Leistung beinhaltet die Aufnahme, den Transport und
die Ablagerung beim Entsorger einschließlich aller
Nebenleistungen. In die Leistungsposition sind alle
Leistungen, welche aus den Annahmebedingungen des
Entsorgers resultieren, einzukalkulieren.

Name des Entsorgers/Transporteurs (vom Bieter
anzugeben):

___________________________________

Verwertungs- und Beseitigungsanlage (vom Bieter
anzugeben):

____________________________________

ASN (AVV) Bezeichnung 170904
Gemischte Bau- und Abbruchabfälle mit Ausnahme
derjenigen, die unter 170901, 170902 und 170903 fallen
bzw. entsprechend den Annahmekriterien des Entsorgers

Hinweis: Die PT und PA-Nummern sind mit Angebotsabgabe
zu benennen. Weiterhin sind die Entsorgungszertifikate
vorzulegen.

Bestandteil der LP sind auch die
Umsetzungen/Mehrfachbewegungen innerhalb der 4
Baustellenbereiche (z. B. Versetzen Container usw.).
Menge: 0,100 t

USt %: 19,00
